# Cerramiento natural

- Propiedad del archivo: CYPE Ingenieros S.A.
- Formato: FIEBDC-3/2016
- Programa: Generador de precios de la construcción. CYPE Ingenieros, S.A.
- Fecha: 23/01/2025
- Divisa: EUR
- Costes indirectos: 3 %
- IVA: 21 %

## U Urbanización interior de la parcela

### UJ Jardinería

#### UJV Cercado y ocultación

**UJV020** m² Cerramiento natural.
Cerramiento de brezo natural, calidad extra, de 150 cm de altura, tejido con alambre galvanizado, sujeto con alambre galvanizado sobre un soporte existente.
Incluye: Colocación del cerramiento natural y sujeción con alambre galvanizado.
Criterio de medición de proyecto: Superficie medida según documentación gráfica de Proyecto.
Criterio de medición de obra: Se medirá la superficie realmente ejecutada según especificaciones de Proyecto.

| Código | Ud | Descripción | Rendimiento | Precio | Importe |
|---|---|---|---|---|---|
| mt48cnj010f | m² | Brezo natural, calidad extra, de 150 cm de altura, tejido con alambre galvanizado, suministrado en rollos de 300 cm de anchura. (material) | 1 | 6.95 | 6.950 |
| mt08var050 | kg | Alambre galvanizado para atar, de 1,30 mm de diámetro. (material) | 0.1 | 1.5 | 0.150 |
| mo040 | h | Oficial 1ª jardinero. (mano de obra) | 0.2 | 23.1 | 4.620 |
| mo115 | h | Peón jardinero. (mano de obra) | 0.2 | 21.69 | 4.338 |
| % | % | Costes directos complementarios | 2 % | 16.058 | 0.321 |
|  |  | Costes directos |  |  | 16.379 |

Residuos:
- colocación: mt48cnj010f; factor de residuo 0.0015
- colocación: mt08var050 Alambre galvanizado para atar, de 1,30 mm de diámetro; factor de residuo 0.0038

## Recursos

**mt48cnj010f** m² Brezo natural, calidad extra
Datos técnicos: Coste energético 28.166 MJ; Emisión de CO2 -0.718 kg; Código LER 17 02 01; Masa del elemento 0.56 kg; Volumen 0.000509 m3
Residuos:
- embalaje: re170203 Plástico. (componente de residuo); rendimiento 0.002 kg; Código LER 17 02 03; Masa del elemento 1 kg; Volumen 0.001667 m3

**mt08var050** kg Alambre galvanizado para atar, de 1,30 mm de diámetro
Datos técnicos: Coste energético 25.100 MJ; Emisión de CO2 2.560 kg; Código LER 17 04 05; Masa del elemento 1 kg; Volumen 0.000476 m3
