# Proyector de luz multicolor, de plástico, de color blanco, de 24 W de potencia, 288 led, alimentación a 12 Vcc, protección IP675, para piscina prefabricada

- Propiedad del archivo: CYPE INGENIEROS, S.A.
- Formato: FIEBDC-3/2002
- Divisa: EUR
- Costes indirectos: 3.00 %
- IVA: 21.00 %

**UPI021** Ud Proyector de luz multicolor, de plástico, de color blanco, de 24 W de potencia, 288 led, alimentación a 12 Vcc, protección IP675, para piscina prefabricada.
Proyector de luz multicolor, de plástico, de color blanco, de 24 W de potencia, 288 led, alimentación a 12 Vcc, protección IP675, para piscina prefabricada, con fijación mediante cruz, tacos y tornillos. Incluso accesorios, sujeciones y material auxiliar. Totalmente montado, conexionado y comprobado.
Incluye: Replanteo. Montaje y fijación. Conexionado.
Criterio de medición de proyecto: Número de unidades previstas, según documentación gráfica de Proyecto.
Criterio de medición de obra: Se medirá el número de unidades realmente ejecutadas según especificaciones de Proyecto.

| Código | Ud | Descripción | Rendimiento | Precio | Importe |
|---|---|---|---|---|---|
| mt47pil030q | Ud | Proyector de luz multicolor, de plástico, de color blanco, de 24 W de potencia, 288 led, alimentación a 12 Vcc, protección IP675, para piscina prefabricada, con fijación mediante cruz, tacos y tornillos. (material) | 1.000 | 244.34 | 244.34 |
| mt34www011 | Ud | Material auxiliar para instalación de aparatos de iluminación. (material) | 1.000 | 0.90 | 0.90 |
| mo003 | h | Oficial 1ª electricista. (mano de obra) | 0.400 | 19.42 | 7.77 |
| mo102 | h | Ayudante electricista. (mano de obra) | 0.400 | 17.86 | 7.14 |
| % | % | Costes directos complementarios | 2 % | 260.15 | 5.20 |
|  |  | Costes directos |  |  | 265.35 |
