# Depósito de almacenamiento de agua depurada

- Propiedad del archivo: CYPE Ingenieros S.A.
- Formato: FIEBDC-3/2016
- Programa: Generador de precios de la construcción. CYPE Ingenieros, S.A.
- Fecha: 22/03/2024
- Divisa: EUR
- Costes indirectos: 3 %
- IVA: 21 %

## U Urbanización interior de la parcela

### US Depuración de aguas residuales domésticas

#### USE Estaciones depuradoras

**USE015** Ud Depósito de almacenamiento de agua depurada.
Depósito de almacenamiento de agua depurada de polietileno de alta densidad, de 1150 litros, formado por un tanque. Incluso tapa de registro y marco, conducto de ventilación, líquido limpiador y adhesivo para tubos y accesorios de PVC.
Incluye: Replanteo. Limpieza de la base de apoyo del depósito. Colocación del depósito. Conexión a la estación depuradora. Conexión del rebosadero a la tubería de desagüe. Instalación de los conductos de ventilación. Posicionado de la tapa de registro en correspondencia con la tapa de inspección. Comprobación de su correcto funcionamiento.
Criterio de medición de proyecto: Número de unidades previstas, según documentación gráfica de Proyecto.
Criterio de medición de obra: Se medirá el número de unidades realmente ejecutadas según especificaciones de Proyecto.

| Código | Ud | Descripción | Rendimiento | Precio | Importe |
|---|---|---|---|---|---|
| mt46fer030a | Ud | Depósito de almacenamiento de agua depurada de polietileno de alta densidad, de 1150 litros, formado por un tanque. (material) | 1 | 655.16 | 655.160 |
| mt46fer040 | Ud | Tapa de registro, de 600 mm de diámetro. (material) | 1 | 71.94 | 71.940 |
| mt36tie010be | m | Tubo de PVC, serie B, de 40 mm de diámetro y 3 mm de espesor, con extremo abocardado, según UNE-EN 1329-1, con el precio incrementado el 20% en concepto de accesorios y piezas especiales. (material) | 3 | 2.05 | 6.150 |
| mt11var009 | l | Líquido limpiador para pegado mediante adhesivo de tubos y accesorios de PVC. (material) | 0.03 | 37.6 | 1.128 |
| mt11var010 | l | Adhesivo para tubos y accesorios de PVC. (material) | 0.24 | 47.92 | 11.501 |
| mo008 | h | Oficial 1ª fontanero. (mano de obra) | 1.2 | 22.74 | 27.288 |
| mo107 | h | Ayudante fontanero. (mano de obra) | 1.2 | 20.98 | 25.176 |
| % | % | Costes directos complementarios | 2 % | 798.343 | 15.967 |
|  |  | Costes directos |  |  | 814.310 |

Residuos:
- colocación: mt36tie010be; factor de residuo 0.08
- colocación: mt11var009 Líquido limpiador para pegado mediante adhesivo de tubos y accesorios de PVC; factor de residuo 0.0275

## Recursos

**mt46fer030a** Ud Depósito de almacenamiento de agua depurada de polietileno de alta densidad, de 1150 litros, formado por un tanque
Datos técnicos: Coste energético 15759.646 MJ; Emisión de CO2 558.973 kg
Residuos:
- embalaje: re150101 Envases de papel y cartón. (componente de residuo); rendimiento 0.086 kg; Código LER 15 01 01; Masa del elemento 1 kg; Volumen 0.001333 m3

**mt36tie010be** m Tubo de PVC, serie B
Datos técnicos: Coste energético 28.561 MJ; Emisión de CO2 2.468 kg; Código LER 17 02 03; Masa del elemento 0.52 kg; Volumen 0.000867 m3
Residuos:
- embalaje: re170201 Madera. (componente de residuo); rendimiento 0.04 kg; Código LER 17 02 01; Masa del elemento 1 kg; Volumen 0.000909 m3
- embalaje: re170203 Plástico. (componente de residuo); rendimiento 0.001 kg; Código LER 17 02 03; Masa del elemento 1 kg; Volumen 0.001667 m3

**mt11var009** l Líquido limpiador para pegado mediante adhesivo de tubos y accesorios de PVC
Datos técnicos: Coste energético 3.819 MJ; Emisión de CO2 0.202 kg; Código LER 20 01 30; Masa del elemento 1 kg; Volumen 0.001 m3
Residuos:
- embalaje: re170203 Plástico; rendimiento 0.032 kg
