# Fosa séptica de polietileno de alta densidad (PEAD/HDPE), de 1400 litros, de 1078 mm de diámetro y 1860 mm de altura, para 7 usuarios (H.E.)

- Propiedad del archivo: CYPE INGENIEROS, S.A.
- Formato: FIEBDC-3/2002
- Divisa: EUR
- Costes indirectos: 3.00 %
- IVA: 21.00 %

**USS010** Ud Fosa séptica de polietileno de alta densidad (PEAD/HDPE), de 1400 litros, de 1078 mm de diámetro y 1860 mm de altura, para 7 usuarios (H.E.).
Fosa séptica de polietileno de alta densidad (PEAD/HDPE), de 1400 litros, de 1078 mm de diámetro y 1860 mm de altura, para 7 usuarios (H.E.), con boca de acceso de 410 mm de diámetro, boca de entrada y boca de salida de 110 mm de diámetro.
Incluye: Replanteo. Colocación y conexionado de la fosa séptica. Comprobación de su correcto funcionamiento.
Criterio de medición de proyecto: Número de unidades previstas, según documentación gráfica de Proyecto.
Criterio de medición de obra: Se medirá el número de unidades realmente ejecutadas según especificaciones de Proyecto.

| Código | Ud | Descripción | Rendimiento | Precio | Importe |
|---|---|---|---|---|---|
| mt46fsp100b | Ud | Fosa séptica de polietileno de alta densidad (PEAD/HDPE), de 1400 litros, de 1078 mm de diámetro y 1860 mm de altura, para 7 usuarios (H.E.), con boca de acceso de 410 mm de diámetro, boca de entrada y boca de salida de 110 mm de diámetro, según UNE-EN 12566-1, para tratamiento primario de aguas residuales. (material) | 1.000 | 739.14 | 739.14 |
| mo008 | h | Oficial 1ª fontanero. (mano de obra) | 1.760 | 19.42 | 34.18 |
| mo107 | h | Ayudante fontanero. (mano de obra) | 1.760 | 17.86 | 31.43 |
| % | % | Costes directos complementarios | 2 % | 804.75 | 16.10 |
|  |  | Costes directos |  |  | 820.85 |
