# Filtro biológico aeróbico, de polietileno de alta densidad (PEAD/HDPE), de 1500 litros, de 1550 mm de diámetro y 1300 mm de altura, para 13 usuarios (H.E.)

- Propiedad del archivo: CYPE INGENIEROS, S.A.
- Formato: FIEBDC-3/2002
- Divisa: EUR
- Costes indirectos: 3.00 %
- IVA: 21.00 %

**USS030** Ud Filtro biológico aeróbico, de polietileno de alta densidad (PEAD/HDPE), de 1500 litros, de 1550 mm de diámetro y 1300 mm de altura, para 13 usuarios (H.E.).
Filtro biológico aeróbico, de polietileno de alta densidad (PEAD/HDPE), de 1500 litros, de 1550 mm de diámetro y 1300 mm de altura, para 13 usuarios (H.E.), con boca de entrada y boca de salida de 110 mm de diámetro.
Incluye: Replanteo. Colocación y conexionado del filtro biológico aeróbico. Comprobación de su correcto funcionamiento.
Criterio de medición de proyecto: Número de unidades previstas, según documentación gráfica de Proyecto.
Criterio de medición de obra: Se medirá el número de unidades realmente ejecutadas según especificaciones de Proyecto.

| Código | Ud | Descripción | Rendimiento | Precio | Importe |
|---|---|---|---|---|---|
| mt46fbp100b | Ud | Filtro biológico aeróbico, de polietileno de alta densidad (PEAD/HDPE), de 1500 litros, de 1550 mm de diámetro y 1300 mm de altura, para 13 usuarios (H.E.), con boca de entrada y boca de salida de 110 mm de diámetro, para tratamiento secundario de aguas residuales. (material) | 1.000 | 2180.50 | 2180.50 |
| mo008 | h | Oficial 1ª fontanero. (mano de obra) | 1.800 | 19.42 | 34.96 |
| mo107 | h | Ayudante fontanero. (mano de obra) | 1.800 | 17.86 | 32.15 |
| % | % | Costes directos complementarios | 2 % | 2247.61 | 44.95 |
|  |  | Costes directos |  |  | 2292.56 |
