# Vallado de parcela, de malla electrosoldada

- Propiedad del archivo: CYPE Ingenieros S.A.
- Formato: FIEBDC-3/2016
- Programa: Generador de precios de la construcción. CYPE Ingenieros, S.A.
- Fecha: 26/06/2025
- Divisa: EUR
- Costes indirectos: 3 %
- IVA: 21 %

## U Urbanización interior de la parcela

### UV Cerramientos exteriores

#### UVT Mallas metálicas

**UVT020** m Vallado de parcela, de malla electrosoldada.
Vallado de parcela formado por paneles de malla electrosoldada, de 50x50 mm de paso de malla y 4 mm de diámetro, acabado galvanizado, con bastidor de perfil hueco de acero galvanizado de sección 20x20x1,5 mm y postes de perfil hueco de acero galvanizado, de sección cuadrada 40x40x1,5 mm y 1 m de altura, separados 2 m entre sí y empotrados en muros de fábrica u hormigón. Incluso mortero de cemento para recibido de los postes y accesorios para la fijación de los paneles de malla electrosoldada a los postes metálicos.
Criterio de valoración económica: El precio no incluye el muro.
Incluye: Replanteo. Apertura de huecos para colocación de los postes. Colocación de los postes. Vertido del mortero. Aplomado y alineación de los postes. Colocación de los paneles de malla.
Criterio de medición de proyecto: Longitud medida según documentación gráfica de Proyecto, deduciendo los huecos de longitud mayor de 1 m.
Criterio de medición de obra: Se medirá la longitud realmente ejecutada según especificaciones de Proyecto, deduciendo los huecos de longitud mayor de 1 m.

| Código | Ud | Descripción | Rendimiento | Precio | Importe |
|---|---|---|---|---|---|
| mt52vse010a | m² | Panel de malla electrosoldada, de 50x50 mm de paso de malla y 4 mm de diámetro, acabado galvanizado. (material) | 1 | 8.75 | 8.750 |
| mt52vpm020a | Ud | Poste de perfil hueco de acero galvanizado, de sección cuadrada 40x40x1,5 mm y 1 m de altura. (material) | 0.55 | 4.93 | 2.712 |
| mt52vpm010a | m | Perfil hueco de acero galvanizado, de sección cuadrada 20x20x1,5 mm. (material) | 3 | 2.31 | 6.930 |
| mt52vpm051 | Ud | Accesorios para la fijación de los paneles de malla electrosoldada a los postes metálicos. (material) | 1 | 2.5 | 2.500 |
| mt08aaa010a | m³ | Agua. (material) | 0.006 | 1.5 | 0.009 |
| mt09mif010ka | t | Mortero industrial para albañilería, de cemento, color gris, con aditivo hidrófugo, categoría M-10 (resistencia a compresión 10 N/mm²), suministrado en sacos, según UNE-EN 998-2. (material) | 0.019 | 65.98 | 1.254 |
| mo087 | h | Ayudante construcción de obra civil. (mano de obra) | 0.1 | 21.94 | 2.194 |
| mo018 | h | Oficial 1ª cerrajero. (mano de obra) | 0.3 | 23.41 | 7.023 |
| mo059 | h | Ayudante cerrajero. (mano de obra) | 0.3 | 21.99 | 6.597 |
| % | % | Costes directos complementarios | 3 % | 37.969 | 1.139 |
|  |  | Costes directos |  |  | 39.108 |

Residuos:
- colocación: mt52vse010a Panel de malla electrosoldada, de 50x50 mm de paso de malla y 4 mm de diámetro, acabado galvanizado; factor de residuo 0.0075
- colocación: mt52vpm020a Poste de perfil hueco de acero galvanizado, de sección cuadrada 40x40x1,5 mm y 1 m de altura; factor de residuo 0.0188
- colocación: mt52vpm010a Perfil hueco de acero galvanizado, de sección cuadrada 20x20x1,5 mm; factor de residuo 0.0147897
- colocación: mt09mif010ka; factor de residuo 0.0189

## Recursos

**mt52vse010a** m² Panel de malla electrosoldada, de 50x50 mm de paso de malla y 4 mm de diámetro, acabado galvanizado
Datos técnicos: Coste energético 112.290 MJ; Emisión de CO2 0.038 kg; Código LER 17 04 05; Masa del elemento 3.8 kg; Volumen 0.00181 m3

**mt52vpm020a** Ud Poste de perfil hueco de acero galvanizado, de sección cuadrada 40x40x1,5 mm y 1 m de altura
Datos técnicos: Coste energético 47.853 MJ; Emisión de CO2 4.754 kg; Código LER 17 04 05; Masa del elemento 1.81 kg; Volumen 0.000862 m3
Residuos:
- embalaje: re170203 Plástico. (componente de residuo); rendimiento 0.025 kg; Código LER 17 02 03; Masa del elemento 1 kg; Volumen 0.001667 m3

**mt52vpm010a** m Perfil hueco de acero galvanizado, de sección cuadrada 20x20x1,5 mm
Datos técnicos: Coste energético 22.408 MJ; Emisión de CO2 2.256 kg; Código LER 17 04 05; Masa del elemento 0.87 kg; Volumen 0.000414 m3
Residuos:
- embalaje: re170203 Plástico; rendimiento 0.006 kg

**mt08aaa010a** m³ Agua
Datos técnicos: Coste energético 60.000 MJ; Emisión de CO2 30.000 kg

**mt09mif010ka** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico; rendimiento 0.241 kg
