# Ensayo de baldosas de terrazo

- Propiedad del archivo: CYPE Ingenieros S.A.
- Formato: FIEBDC-3/2016
- Programa: Generador de precios de la construcción. CYPE Ingenieros, S.A.
- Fecha: 22/03/2024
- Divisa: EUR
- Costes indirectos: 3 %
- IVA: 21 %

## X Control de calidad y ensayos

### XB Pavimentos

#### XBT De terrazo

**XBT010** Ud Ensayo de baldosas de terrazo.
Ensayos a realizar en laboratorio acreditado en el área técnica correspondiente, sobre una muestra de baldosa de terrazo de uso exterior, tomada en obra, para la determinación de las siguientes características: características geométricas, aspecto y textura según UNE-EN 13748-2. Incluso desplazamiento a obra e informe de resultados.
Incluye: Desplazamiento a obra. Toma de muestras. Realización de ensayos. Redacción de informe de los resultados de los ensayos realizados.
Criterio de medición de proyecto: Ensayo a realizar, según documentación del Plan de control de calidad.

| Código | Ud | Descripción | Rendimiento | Precio | Importe |
|---|---|---|---|---|---|
| mt49des010 | Ud | Repercusión de desplazamiento a obra para la toma de muestras. (material) | 1 | 0.74 | 0.740 |
| mt49bco020 | Ud | Toma en obra de muestras de baldosa de cemento (hidráulica, pasta y terrazo), cuyo peso no exceda de 50 kg. (material) | 1 | 31.09 | 31.090 |
| mt49bco130a | Ud | Ensayo para determinar las características geométricas, aspecto y textura de una muestra de baldosa de cemento (hidráulica, pasta y terrazo) para uso exterior, según UNE-EN 13748-2. (material) | 1 | 29.57 | 29.570 |
| mt49bco030 | Ud | Informe de resultados de los ensayos realizados sobre una muestra de baldosa de cemento (hidráulica, pasta y terrazo). (material) | 1 | 96.06 | 96.060 |
| % | % | Costes directos complementarios | 2 % | 157.460 | 3.149 |
|  |  | Costes directos |  |  | 160.609 |
