# Excavación para vaciado de tierras y detritus de colmatación

- Propiedad del archivo: CYPE INGENIEROS, S.A.
- Formato: FIEBDC-3/2002
- Divisa: EUR
- Costes indirectos: 3.00 %
- IVA: 21.00 %

## 0 Actuaciones previas

### 0G Trabajos arqueológicos

#### 0GE Excavaciones arqueológicas y transportes

**0GE050** m³ Excavación para vaciado de tierras y detritus de colmatación.
Excavación para vaciado de tierras y detritus de colmatación en pozo existente, con posible aparición de materiales arqueológicos entre 1 y 2 m de profundidad, realizada con medios manuales, con seguimiento arqueológico a pie de obra. Incluso carga de tierras y materiales arqueológicos encontrados, y transporte con medios manuales, a punto de inspección arqueológica, para tratamiento de los mismos.
Incluye: Replanteo en el terreno. Excavación y extracción de tierras. Carga a camión de las tierras excavadas.
Criterio de medición de proyecto: Volumen medido según documentación gráfica de Proyecto.
Criterio de medición de obra: Se medirá el volumen realmente excavado según especificaciones de Proyecto.

| Código | Ud | Descripción | Rendimiento | Precio | Importe |
|---|---|---|---|---|---|
| mo000 | h | arqueólogo. (mano de obra) | 1.189 | 33.62 | 39.97 |
| mo057 | h | Ayudante arqueólogo. (mano de obra) | 2.378 | 27.73 | 65.94 |
| mo112 | h | Peón especializado construcción. (mano de obra) | 10.105 | 22.05 | 222.82 |
| % | % | Costes directos complementarios | 2 % | 328.73 | 6.57 |
|  |  | Costes directos |  |  | 335.30 |
