# Protección de andamio con lona

- Propiedad del archivo: CYPE INGENIEROS, S.A.
- Formato: FIEBDC-3/2002
- Divisa: EUR
- Costes indirectos: 3.00 %
- IVA: 21.00 %

## 0 Actuaciones previas

### 0X Andamios y maquinaria de elevación

#### 0XA Andamios

**0XA140** m² Protección de andamio con lona.
Protección de andamio con lona de polietileno de alta densidad, con tratamiento ultravioleta, color verde (amortizable en 2 usos).
Incluye: Colocación de la lona y sus fijaciones. Comprobación. Desmontaje posterior.
Criterio de medición de proyecto: Superficie medida según Estudio o Estudio Básico de Seguridad y Salud.

| Código | Ud | Descripción | Rendimiento | Precio | Importe |
|---|---|---|---|---|---|
| mt50spr050 | m² | Lona de polietileno de alta densidad, con tratamiento ultravioleta, color verde, 60% de porcentaje de cortaviento, con orificios cada 20 cm en todo el perímetro. (material) | 0.500 | 0.63 | 0.32 |
| mo113 | h | Peón ordinario construcción. (mano de obra) | 0.150 | 21.69 | 3.25 |
| % | % | Costes directos complementarios | 2 % | 3.57 | 0.07 |
|  |  | Costes directos |  |  | 3.64 |
