# Desmontaje de fachada de paneles sándwich aislantes metálicos

- Propiedad del archivo: CYPE INGENIEROS, S.A.
- Formato: FIEBDC-3/2002
- Divisa: EUR
- Costes indirectos: 3.00 %
- IVA: 21.00 %

## D Demoliciones

### DF Fachadas

#### DFL Ligeras

**DFL020** m² Desmontaje de fachada de paneles sándwich aislantes metálicos.
Desmontaje de fachada de paneles sándwich aislantes de chapa de acero, manteniendo las estructuras auxiliares, con medios manuales, sin deteriorar los elementos a los que está sujeto, y carga manual sobre camión o contenedor.
Incluye: Desmontaje del elemento. Retirada y acopio del material desmontado. Limpieza de los restos de obra. Carga manual del material desmontado y restos de obra sobre camión o contenedor.
Criterio de medición de proyecto: Superficie medida según documentación gráfica de Proyecto.
Criterio de medición de obra: Se medirá la superficie realmente desmontada según especificaciones de Proyecto.

| Código | Ud | Descripción | Rendimiento | Precio | Importe |
|---|---|---|---|---|---|
| mo011 | h | Oficial 1ª montador. (mano de obra) | 0.575 | 23.74 | 13.65 |
| mo080 | h | Ayudante montador. (mano de obra) | 0.575 | 21.94 | 12.62 |
| % | % | Costes directos complementarios | 2 % | 26.27 | 0.53 |
|  |  | Costes directos |  |  | 26.80 |
