# Panel sándwich para forjado, sobre estructura de acero

- Propiedad del archivo: CYPE INGENIEROS, S.A.
- Formato: FIEBDC-3/2002
- Divisa: EUR
- Costes indirectos: 3.00 %
- IVA: 21.00 %

## E Estructuras

### EA Acero

#### EAN Paneles estructurales

**EAN010** m² Panel sándwich para forjado, sobre estructura de acero.
Panel sándwich machihembrado en las cuatro caras, compuesto de: cara exterior de placa de cemento reforzado con fibras, de 12,5 mm de espesor, núcleo aislante de espuma de poliestireno extruido de 40 mm de espesor y cara interior de placa de yeso reforzado con fibras, de 12,5 mm de espesor, de 2400x550 mm, transmitancia térmica 0,72 W/(m²K), Euroclase B-s1, d0 de reacción al fuego, según UNE-EN 13501-1, fijado con tornillos autotaladrantes de cabeza avellanada, de acero al carbono, sobre estructura de acero de perfiles con alas de hasta 6 mm de espesor, con una luz entre apoyos de 40 cm, para forjado.
Criterio de valoración económica: El precio no incluye el pavimento.
Incluye: Replanteo y corte de los paneles. Colocación y fijación del panel sándwich.
Criterio de medición de proyecto: Superficie medida según documentación gráfica de Proyecto.
Criterio de medición de obra: Se medirá la superficie realmente ejecutada según especificaciones de Proyecto.

| Código | Ud | Descripción | Rendimiento | Precio | Importe |
|---|---|---|---|---|---|
| mt13pst045hb | m² | Panel sándwich machihembrado en las cuatro caras, compuesto de: cara exterior de placa de cemento reforzado con fibras, de 12,5 mm de espesor, núcleo aislante de espuma de poliestireno extruido de 40 mm de espesor y cara interior de placa de yeso reforzado con fibras, de 12,5 mm de espesor, de 2400x550 mm, transmitancia térmica 0,72 W/(m²K), Euroclase B-s1, d0 de reacción al fuego, según UNE-EN 13501-1. (material) | 1.050 | 62.42 | 65.54 |
| mt13pst130d | Ud | Tornillo autotaladrante de cabeza avellanada, de acero al carbono, de 6,3 mm de diámetro y 100 mm de longitud. (material) | 16.000 | 0.40 | 6.40 |
| mo054 | h | Oficial 1ª montador de aislamientos. (mano de obra) | 0.246 | 23.74 | 5.84 |
| mo101 | h | Ayudante montador de aislamientos. (mano de obra) | 0.246 | 21.94 | 5.40 |
| % | % | Costes directos complementarios | 2 % | 83.18 | 1.66 |
|  |  | Costes directos |  |  | 84.84 |
