# Preparación de superficie de hormigón estructural, con medios mecánicos

- Propiedad del archivo: CYPE INGENIEROS, S.A.
- Formato: FIEBDC-3/2002
- Divisa: EUR
- Costes indirectos: 3.00 %
- IVA: 21.00 %

## E Estructuras

### EH Hormigón armado

#### EHK Preparación de la superficie

**EHK020** m² Preparación de superficie de hormigón estructural, con medios mecánicos.
Preparación de superficie de hormigón estructural, para la posterior aplicación de productos reparadores y protectores, eliminando capas antiguas, lechadas superficiales, pinturas o cualquier otro tipo de grasa o suciedad del soporte, mediante fresado mecánico, obteniendo una rugosidad de aproximadamente 5 mm, y carga manual de los restos generados sobre camión o contenedor.
Incluye: Fresado mecánico del hormigón. Limpieza de la superficie soporte. Retirada y acopio de los restos generados. Carga de los restos generados sobre camión o contenedor.
Criterio de medición de proyecto: Superficie medida según documentación gráfica de Proyecto.
Criterio de medición de obra: Se medirá la superficie realmente ejecutada según especificaciones de Proyecto.

| Código | Ud | Descripción | Rendimiento | Precio | Importe |
|---|---|---|---|---|---|
| mq06fre010 | h | Equipo de fresado manual para pavimento de hormigón, con sistema de aspiración. (maquinaria) | 0.200 | 6.33 | 1.27 |
| mq08gel010k | h | Grupo electrógeno insonorizado, trifásico, de 45 kVA de potencia. (maquinaria) | 0.200 | 5.38 | 1.08 |
| mo112 | h | Peón especializado construcción. (mano de obra) | 0.213 | 19.00 | 4.05 |
| mo113 | h | Peón ordinario construcción. (mano de obra) | 0.213 | 18.69 | 3.98 |
| % | % | Costes directos complementarios | 2 % | 10.38 | 0.21 |
|  |  | Costes directos |  |  | 10.59 |
