# Refuerzo de pilar o viga de madera, mediante chapas y pernos metálicos

- Propiedad del archivo: CYPE INGENIEROS, S.A.
- Formato: FIEBDC-3/2002
- Divisa: EUR
- Costes indirectos: 3.00 %
- IVA: 21.00 %

## E Estructuras

### EM Madera

#### EMZ Refuerzos

**EMZ010** m Refuerzo de pilar o viga de madera, mediante chapas y pernos metálicos.
Refuerzo de viga de madera, de 10x10 cm de sección, mediante la colocación en cada una de sus caras mayores de una pletina de acero UNE-EN 10025 S275JR, de 6 mm de espesor y 47,1 kg/m², fijada a la madera con 2 pernos metálicos pasantes, con tuerca y arandela, atornillados con llave dinamométrica para la regulación del par de apriete.
Incluye: Limpieza y preparación del plano de apoyo del refuerzo. Replanteo de la posición del refuerzo y los pernos. Ejecución de los taladros pasantes. Colocación y fijación provisional de las pletinas. Colocación de los pernos con sus tuercas. Limpieza.
Criterio de medición de proyecto: Longitud medida según documentación gráfica de Proyecto.
Criterio de medición de obra: Se medirá la longitud realmente ejecutada según especificaciones de Proyecto.

| Código | Ud | Descripción | Rendimiento | Precio | Importe |
|---|---|---|---|---|---|
| mt07ala011l | kg | Pletina de acero laminado UNE-EN 10025 S275JR, para aplicaciones estructurales. Trabajada y montada en taller, para colocar con uniones atornilladas en obra. (material) | 9.420 | 2.95 | 27.79 |
| mt07aav030a | m | Perno roscado de acero cincado 4,8 según UNE-EN ISO 898-1, de 16 mm de diámetro. (material) | 0.220 | 4.34 | 0.95 |
| mt07aav040a | Ud | Tuerca y arandela de acero cincado 4,8 según UNE-EN ISO 898-2, de 16 mm de diámetro. (material) | 4.000 | 0.37 | 1.48 |
| op00tal010 |  | Taladro. | 1.000 | 0.00 | 0.00 |
| mo058 | h | Ayudante carpintero. (mano de obra) | 0.129 | 22.08 | 2.85 |
| mo047 | h | Oficial 1ª montador de estructura metálica. (mano de obra) | 0.203 | 24.04 | 4.88 |
| mo094 | h | Ayudante montador de estructura metálica. (mano de obra) | 0.305 | 22.82 | 6.96 |
| mo020 | h | Oficial 1ª construcción. (mano de obra) | 0.220 | 23.10 | 5.08 |
| mo113 | h | Peón ordinario construcción. (mano de obra) | 0.097 | 21.69 | 2.10 |
| % | % | Costes directos complementarios | 2 % | 52.09 | 1.04 |
|  |  | Costes directos |  |  | 53.13 |
