# Apoyo elastomérico, rectangular

- Propiedad del archivo: CYPE INGENIEROS, S.A.
- Formato: FIEBDC-3/2002
- Divisa: EUR
- Costes indirectos: 3.00 %
- IVA: 21.00 %

## E Estructuras

### EW Elementos especiales

#### EWA Aparatos de apoyo

**EWA010** Ud Apoyo elastomérico, rectangular.
Apoyo elastomérico sin armar, rectangular, sobre base de nivelación, de neopreno, de 200x200 mm de sección y 30 mm de espesor, tipo F, según UNE-EN 1337-3, para apoyos estructurales elásticos.
Criterio de valoración económica: El precio no incluye la base de nivelación.
Incluye: Replanteo de ejes. Colocación de los apoyos.
Criterio de medición de proyecto: Número de unidades previstas, según documentación gráfica de Proyecto.
Criterio de medición de obra: Se medirá el número de unidades realmente colocadas según especificaciones de Proyecto.

| Código | Ud | Descripción | Rendimiento | Precio | Importe |
|---|---|---|---|---|---|
| mt07ewa010a | m³ | Apoyo elastomérico estructural sin armar, de neopreno, tipo F según UNE-EN 1337-3. (material) | 0.001 | 11640.00 | 11.64 |
| mo047 | h | Oficial 1ª montador de estructura metálica. (mano de obra) | 0.123 | 24.04 | 2.96 |
| mo094 | h | Ayudante montador de estructura metálica. (mano de obra) | 0.123 | 22.82 | 2.81 |
| % | % | Costes directos complementarios | 2 % | 17.41 | 0.35 |
|  |  | Costes directos |  |  | 17.76 |
