# Tabique de placas laminadas compactas de alta presión (HPL). Sistema "FUNDERMAX"

- Propiedad del archivo: CYPE INGENIEROS, S.A.
- Formato: FIEBDC-3/2002
- Divisa: EUR
- Costes indirectos: 3.00 %
- IVA: 21.00 %

## F Fachadas y particiones

### FB Tabiquería de entramado autoportante

#### FBR De placas laminadas compactas de alta presión (HPL)

**FBR020** m² Tabique de placas laminadas compactas de alta presión (HPL). Sistema "FUNDERMAX".
Tabique sencillo "FUNDERMAX", de 90 mm de espesor total, formado por una estructura de perfiles de chapa de acero galvanizado de 70 mm de anchura, a base de montantes (elementos verticales) separados 400 mm entre sí, y canales (elementos horizontales), a la que se fijan las dos hojas iguales de placas laminadas compactas de alta presión (HPL) Max Compact FH F-Quality "FUNDERMAX", de 4100x1854 mm y 6 mm de espesor, acabado Colour, color a elegir, textura estándar: FH, con el sistema sistema Pegado Elástico de fijación oculta con adhesivo. Incluso banda acústica de dilatación autoadhesiva; fijaciones para el anclaje de canales y montantes metálicos; kit de complementos para la instalación de las placas.
Criterio de valoración económica: El precio incluye la resolución de encuentros y puntos singulares y las ayudas para la formación de cajeados para instalaciones, pero no incluye el aislamiento a colocar entre los montantes.
Incluye: Replanteo y trazado en el forjado inferior y en el superior de los tabiques a realizar. Colocación de banda de estanqueidad y canales inferiores, sobre solado terminado o base de asiento. Colocación de banda de estanqueidad y canales superiores, bajo forjados. Colocación y fijación de los montantes sobre los elementos horizontales. Corte de las placas. Fijación de las placas para el cierre de una de las caras del tabique. Fijación de las placas para el cierre de la segunda cara del tabique. Replanteo de las cajas para alojamiento de mecanismos eléctricos y de paso de instalaciones, y posterior perforación de las placas.
Criterio de medición de proyecto: Superficie medida según documentación gráfica de Proyecto, sin duplicar esquinas ni encuentros, deduciendo los huecos de superficie mayor de 2 m².
Criterio de medición de obra: Se medirá la superficie realmente ejecutada según especificaciones de Proyecto, sin duplicar esquinas ni encuentros, siguiendo los criterios de medición expuestos en la norma UNE 92305 para las placas de yeso laminado y deduciendo los huecos de superficie mayor de 2 m² para el resto de placas.

| Código | Ud | Descripción | Rendimiento | Precio | Importe |
|---|---|---|---|---|---|
| mt12psg041c | m | Banda autoadhesiva desolidarizante de espuma de poliuretano de celdas cerradas, de 3,2 mm de espesor y 70 mm de anchura, resistencia térmica 0,10 m²K/W, conductividad térmica 0,032 W/(mK). (material) | 1.200 | 0.33 | 0.40 |
| mt12psg070d | m | Canal de perfil de acero galvanizado de 70 mm de anchura, según UNE-EN 14195. (material) | 0.950 | 1.63 | 1.55 |
| mt12psg060d | m | Montante de perfil de acero galvanizado de 70 mm de anchura, según UNE-EN 14195. (material) | 3.500 | 2.01 | 7.04 |
| mt12fmx110aaa1 | m² | Placa laminada compacta de alta presión (HPL) Max Compact FH F-Quality "FUNDERMAX", de 4100x1854 mm y 6 mm de espesor, acabado Colour, color a elegir, textura estándar: FH, Euroclase B-s2, d0 de reacción al fuego, según UNE-EN 13501-1, a base de resinas termoendurecibles de acrilo-poliuretano, reforzada de forma homogénea con fibras de madera certificada FSC o PEFC, con superficie decorativa no melamínica, tipo EDF según UNE-EN 438-2, para colocar mediante el sistema Pegado Elástico de fijación oculta con adhesivo. (material) | 2.100 | 31.01 | 65.12 |
| mt12fmx121a | Ud | Kit de complementos para la instalación del sistema de tabiquería interior Pegado Elástico "FUNDERMAX". (material) | 1.000 | 22.71 | 22.71 |
| op00fre010 |  | Fresadora. | 1.000 | 0.00 | 0.00 |
| op00ato010 |  | Atornillador. | 1.000 | 0.00 | 0.00 |
| mo053 | h | Oficial 1ª montador de prefabricados interiores. (mano de obra) | 0.363 | 22.74 | 8.25 |
| mo100 | h | Ayudante montador de prefabricados interiores. (mano de obra) | 0.363 | 21.02 | 7.63 |
| % | % | Costes directos complementarios | 2 % | 112.70 | 2.25 |
|  |  | Costes directos |  |  | 114.95 |
