# Fachada ligera de paneles sándwich. Sistema Sate-Wall "THERMOCHIP"

- Propiedad del archivo: CYPE INGENIEROS, S.A.
- Formato: FIEBDC-3/2002
- Divisa: EUR
- Costes indirectos: 3.00 %
- IVA: 21.00 %

## F Fachadas y particiones

### FL Fachadas ligeras

#### FLY Sistemas de fachada ligera

**FLY400** m² Fachada ligera de paneles sándwich. Sistema Sate-Wall "THERMOCHIP".
Fachada ligera de paneles sándwich. Sistema Sate-Wall "THERMOCHIP", formado por: PANEL EXTERIOR: panel sándwich machihembrado en las cuatro caras, Thermochip Sate, TFBCY 12-40-12 "THERMOCHIP", compuesto de: cara exterior de placa de cemento reforzado con fibras, de 12 mm de espesor, núcleo aislante de espuma de poliestireno extruido de 40 mm de espesor y cara interior de placa de yeso reforzado con fibras, de 12 mm de espesor, de 2400x550 mm, transmitancia térmica 0,717 W/(m²K), Euroclase B-s1, d0 de reacción al fuego, según UNE-EN 13501-1, fijado al soporte con tornillos autotaladrantes de cabeza avellanada, de acero cincado; PANEL INTERIOR: panel sándwich machihembrado en las cuatro caras, Thermochip Wall, TPLYY 15-12-40-12 "THERMOCHIP", compuesto de: cara exterior de placa de yeso reforzado con fibras, de 12 mm de espesor, núcleo aislante de espuma de poliestireno extruido de 40 mm de espesor y cara interior de placa de yeso reforzado con fibras, de 12 mm de espesor y de placa de yeso laminado resistente al fuego de 15 mm de espesor, de 2400x550 mm, transmitancia térmica 0,74 W/(m²K), Euroclase B-s1, d0 de reacción al fuego, según UNE-EN 13501-1, fijado al soporte con tornillos autotaladrantes de cabeza avellanada, de acero cincado. Incluso pasta de juntas y cinta microperforada de papel, para el sellado de juntas entre paneles interiores.
Incluye: Preparación de la superficie soporte. Replanteo y corte de los paneles. Colocación y fijación del panel sándwich exterior. Sellado de juntas. Resolución de los puntos singulares. Colocación y fijación del panel sándwich interior. Sellado de juntas.
Criterio de medición de proyecto: Superficie medida según documentación gráfica de Proyecto, sin duplicar esquinas ni encuentros, deduciendo los huecos de superficie mayor de 3 m².
Criterio de medición de obra: Se medirá la superficie realmente ejecutada según especificaciones de Proyecto, sin duplicar esquinas ni encuentros, deduciendo los huecos de superficie mayor de 3 m².
Criterio de valoración económica: El precio no incluye la estructura soporte ni el revestimiento.

| Código | Ud | Descripción | Rendimiento | Precio | Importe |
|---|---|---|---|---|---|
| mt13pst020a | m² | Panel sándwich machihembrado en las cuatro caras, Thermochip Sate, TFBCY 12-40-12 "THERMOCHIP", compuesto de: cara exterior de placa de cemento reforzado con fibras, de 12 mm de espesor, núcleo aislante de espuma de poliestireno extruido de 40 mm de espesor y cara interior de placa de yeso reforzado con fibras, de 12 mm de espesor, de 2400x550 mm, transmitancia térmica 0,717 W/(m²K), Euroclase B-s1, d0 de reacción al fuego, según UNE-EN 13501-1. (material) | 1.050 | 47.23 | 49.59 |
| mt13pst120g | Ud | Tornillo autotaladrante de cabeza avellanada, de acero cincado, de 4,8 mm de diámetro y 100 mm de longitud. (material) | 12.000 | 0.19 | 2.28 |
| mt13pst030oa | m² | Panel sándwich machihembrado en las cuatro caras, Thermochip Wall, TPLYY 15-12-40-12 "THERMOCHIP", compuesto de: cara exterior de placa de yeso reforzado con fibras, de 12 mm de espesor, núcleo aislante de espuma de poliestireno extruido de 40 mm de espesor y cara interior de placa de yeso reforzado con fibras, de 12 mm de espesor y de placa de yeso laminado resistente al fuego de 15 mm de espesor, de 2400x550 mm, transmitancia térmica 0,74 W/(m²K), Euroclase B-s1, d0 de reacción al fuego, según UNE-EN 13501-1. (material) | 1.050 | 50.20 | 52.71 |
| mt13pst120h | Ud | Tornillo autotaladrante de cabeza avellanada, de acero cincado, de 4,8 mm de diámetro y 110 mm de longitud. (material) | 12.000 | 0.20 | 2.40 |
| mt12psg030a | kg | Pasta de juntas, según UNE-EN 13963. (material) | 0.150 | 1.10 | 0.17 |
| mt12psg040a | m | Cinta microperforada de papel, según UNE-EN 13963. (material) | 2.100 | 0.03 | 0.06 |
| mo054 | h | Oficial 1ª montador de aislamientos. (mano de obra) | 0.250 | 19.56 | 4.89 |
| mo101 | h | Ayudante montador de aislamientos. (mano de obra) | 0.250 | 18.05 | 4.51 |
| % | % | Costes directos complementarios | 2 % | 116.61 | 2.33 |
|  |  | Costes directos |  |  | 118.94 |
