# Remate de balcón, de piedra natural

- Propiedad del archivo: CYPE INGENIEROS, S.A.
- Formato: FIEBDC-3/2002
- Divisa: EUR
- Costes indirectos: 3.00 %
- IVA: 21.00 %

## H Remates y ayudas

### HR Remates de fachada

#### HRN De piedra natural

**HRN020** m Remate de balcón, de piedra natural.
Remate de balcón de mármol Blanco Macael, en piezas de hasta 750 mm de longitud, hasta 20 cm de anchura y 20 mm de espesor, con goterón, cara y canto recto, acabado pulido y grava adherida a la superficie en su cara inferior; recibido con mortero de cemento, industrial, con aditivo hidrófugo, M-10; y rejuntado entre piezas y, en su caso, de las uniones con los muros con mortero de juntas especial para piedra natural.
Incluye: Replanteo de las piezas. Corte de las piezas. Colocación de reglas y plomadas sujetas al muro. Colocación, aplomado, nivelación y alineación. Rejuntado y limpieza.
Criterio de medición de proyecto: Longitud medida por su mayor desarrollo lineal, según documentación gráfica de Proyecto.
Criterio de medición de obra: Se medirá, por su mayor desarrollo lineal, la longitud realmente ejecutada según especificaciones de Proyecto, incluyendo la longitud que pudiera perderse en ingletes.

| Código | Ud | Descripción | Rendimiento | Precio | Importe |
|---|---|---|---|---|---|
| mt08aaa010a | m³ | Agua. (material) | 0.006 | 1.50 | 0.01 |
| mt09mif010ka | t | Mortero industrial para albañilería, de cemento, color gris, con aditivo hidrófugo, categoría M-10 (resistencia a compresión 10 N/mm²), suministrado en sacos, según UNE-EN 998-2. (material) | 0.009 | 65.98 | 0.59 |
| mt20zpn010aa | m | Remate de balcón de mármol Blanco Macael, en piezas de hasta 750 mm de longitud, hasta 20 cm de anchura y 20 mm de espesor, con goterón, cara y canto recto, acabado pulido y grava adherida a la superficie en su cara inferior, según UNE-EN 771-6. (material) | 1.050 | 15.46 | 16.23 |
| mt09mcr220 | kg | Mortero de rejuntado para revestimientos, interiores o exteriores, de piedra natural, pulida o para pulir, compuesto de cemento, áridos a base de polvo de mármol, pigmentos resistentes a los álcalis y aditivos especiales. (material) | 0.015 | 1.80 | 0.03 |
| op00sie030 |  | Sierra de disco de diamante, para mesa de trabajo, de corte húmedo. | 1.000 | 0.00 | 0.00 |
| mo020 | h | Oficial 1ª construcción. (mano de obra) | 0.184 | 23.10 | 4.25 |
| mo113 | h | Peón ordinario construcción. (mano de obra) | 0.213 | 21.69 | 4.62 |
| % | % | Costes directos complementarios | 2 % | 25.73 | 0.51 |
|  |  | Costes directos |  |  | 26.24 |
