# Portero electrónico individual

- Propiedad del archivo: CYPE INGENIEROS, S.A.
- Formato: FIEBDC-3/2002
- Divisa: EUR
- Costes indirectos: 3.00 %
- IVA: 21.00 %

## I Instalaciones

### IA Audiovisuales

#### IAV Interfonía y vídeo

**IAV020** Ud Portero electrónico individual.
Instalación de kit de portero electrónico antivandálico para vivienda unifamiliar compuesto de: placa exterior de calle antivandálica con pulsador de llamada, fuente de alimentación y teléfono. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 17.000 | 0.42 | 7.14 |
| mt40pea030c | m | Cable paralelo formado por conductores de cobre de 2x1,0 mm². Según UNE 21031. (material) | 7.000 | 0.82 | 5.74 |
| mt40pga010 | m | Cable formado por conductores de cobre flexible de 8x0,22 mm², con aislamiento de PVC y vaina exterior de PVC blanco. (material) | 10.000 | 0.45 | 4.50 |
| mt40pga060 | Ud | Visera, para placa de calle empotrada antivandálica. (material) | 1.000 | 13.94 | 13.94 |
| mt40pgk010a | Ud | Kit de portero electrónico, para vivienda unifamiliar, compuesto por placa de calle antivandálica con pulsador de llamada, caja de empotrar, fuente de alimentación y teléfono con botón de mando para el abrepuertas. (material) | 1.000 | 141.08 | 141.08 |
| mt40pga050a | Ud | Abrepuertas eléctrico de corriente alterna. (material) | 1.000 | 17.78 | 17.78 |
| mo003 | h | Oficial 1ª electricista. (mano de obra) | 2.576 | 23.74 | 61.15 |
| mo102 | h | Ayudante electricista. (mano de obra) | 2.576 | 21.90 | 56.41 |
| % | % | Costes directos complementarios | 2 % | 307.74 | 6.15 |
|  |  | Costes directos |  |  | 313.89 |
