# Portero electrónico colectivo

- Propiedad del archivo: CYPE INGENIEROS, S.A.
- Formato: FIEBDC-3/2002
- Divisa: EUR
- Costes indirectos: 3.00 %
- IVA: 21.00 %

## I Instalaciones

### IA Audiovisuales

#### IAV Interfonía y vídeo

**IAV021** Ud Portero electrónico colectivo.
Instalación de portero electrónico convencional para 10 viviendas compuesto de: placa exterior de calle convencional con 10 pulsadores de llamada, cierre superior e inferior, alimentador y 10 teléfonos. Incluso, abrepuertas, visera, cableado y cajas.
Criterio de valoración económica: El precio no incluye las ayudas de albañilería para instalaciones.
Incluye: Replanteo y trazado. Colocación y fijación de tubos y cajas. Tendido de cables. Montaje, conexionado y comprobación de su correcto funcionamiento.
Criterio de medición de proyecto: Número de unidades previstas, según documentación gráfica de Proyecto.
Criterio de medición de obra: Se medirá el número de unidades realmente ejecutadas según especificaciones de Proyecto.

| Código | Ud | Descripción | Rendimiento | Precio | Importe |
|---|---|---|---|---|---|
| mt35aia010b | m | Tubo curvable de PVC, corrugado, de color negro, de 20 mm de diámetro nominal, para canalización empotrada en obra de fábrica (paredes y techos). Resistencia a la compresión 320 N, resistencia al impacto 1 julio, temperatura de trabajo -5°C hasta 60°C, con grado de protección IP545 según UNE 20324, no propagador de la llama. Según UNE-EN 61386-1 y UNE-EN 61386-22. (material) | 17.000 | 0.42 | 7.14 |
| mt40pga010 | m | Cable formado por conductores de cobre flexible de 8x0,22 mm², con aislamiento de PVC y vaina exterior de PVC blanco. (material) | 16.000 | 0.45 | 7.20 |
| mt40pea030c | m | Cable paralelo formado por conductores de cobre de 2x1,0 mm². Según UNE 21031. (material) | 7.000 | 0.82 | 5.74 |
| mt40pge030f | Ud | Kit de portero electrónico compuesto por módulo compacto para audio con 10 pulsadores de llamada en dos columnas, módulo de sonido, cierre superior e inferior, caja de empotrar fuente de alimentación y 10 teléfonos con llamada electrónica. (material) | 1.000 | 350.48 | 350.48 |
| mt40pga062b | Ud | Visera, para módulo compacto. (material) | 1.000 | 31.57 | 31.57 |
| mt40pga050a | Ud | Abrepuertas eléctrico de corriente alterna. (material) | 1.000 | 17.78 | 17.78 |
| mo003 | h | Oficial 1ª electricista. (mano de obra) | 21.146 | 23.74 | 502.01 |
| mo102 | h | Ayudante electricista. (mano de obra) | 21.146 | 21.90 | 463.10 |
| % | % | Costes directos complementarios | 2 % | 1385.02 | 27.70 |
|  |  | Costes directos |  |  | 1412.72 |
