# Sistema de calefacción y refrigeración por techo radiante, con falso techo continuo

- Propiedad del archivo: CYPE INGENIEROS, S.A.
- Formato: FIEBDC-3/2002
- Divisa: EUR
- Costes indirectos: 3.00 %
- IVA: 21.00 %

## I Instalaciones

### IC Calefacción, refrigeración, climatización y A.C.S.

#### ICE Emisores por agua para calefacción y refrigeración

**ICE019** m² Sistema de calefacción y refrigeración por techo radiante, con falso techo continuo.
Sistema de calefacción y refrigeración por techo radiante, compuesto por paneles refrigerantes, de yeso laminado, para falso techo continuo, de 2000x1200 mm y 15 mm de espesor, con circuitos integrados de tubo de polietileno reticulado (PE-X) con barrera de oxígeno, de 9,9 mm de diámetro y 1,1 mm de espesor y tubería (desde el colector hasta la te de distribución) formada por tubo de polietileno reticulado (PE-Xa) con barrera de oxígeno y capa de protección de polietileno (PE) modificado, de 20 mm de diámetro exterior y 2 mm de espesor; suspendido del forjado con estructura metálica. Totalmente montado, conexionado y probado.
Criterio de valoración económica: El precio no incluye la estructura soporte.
Incluye: Atornillado y colocación de las placas. Tratamiento de juntas. Replanteo de la tubería. Colocación y fijación de la tubería. Realización de pruebas de servicio.
Criterio de medición de proyecto: Superficie útil, medida según documentación gráfica de Proyecto.
Criterio de medición de obra: Se medirá la superficie realmente ejecutada según especificaciones de Proyecto.

| Código | Ud | Descripción | Rendimiento | Precio | Importe |
|---|---|---|---|---|---|
| mt38etu100a | Ud | Panel refrigerante, de yeso laminado, para falso techo continuo, de 2000x1200 mm y 15 mm de espesor, con circuito integrado de tubo de polietileno reticulado (PE-X) con barrera de oxígeno, de 9,9 mm de diámetro y 1,1 mm de espesor, con aislamiento térmico de poliestireno expandido de 27 mm de espesor, Euroclase B-s1, d0 de reacción al fuego, según UNE-EN 13501-1. (material) | 0.417 | 288.81 | 120.43 |
| mt37tpu012g | m | Tubo de polietileno reticulado (PE-Xa) con barrera de oxígeno y capa de protección de polietileno (PE) modificado, de 20 mm de diámetro exterior y 2 mm de espesor, según UNE-EN ISO 15875-2. (material) | 0.100 | 3.79 | 0.38 |
| mt38etu108a | Ud | Te de latón, de 20x9,9x20 mm, sistema de unión Quick and Easy, incluso anillos. (material) | 1.000 | 14.75 | 14.75 |
| mo004 | h | Oficial 1ª calefactor. (mano de obra) | 0.109 | 24.64 | 2.69 |
| mo103 | h | Ayudante calefactor. (mano de obra) | 0.054 | 22.73 | 1.23 |
| % | % | Costes directos complementarios | 2 % | 139.48 | 2.79 |
|  |  | Costes directos |  |  | 142.27 |
