# Módulo solar fotovoltaico portátil

- Propiedad del archivo: CYPE INGENIEROS, S.A.
- Formato: FIEBDC-3/2002
- Divisa: EUR
- Costes indirectos: 3.00 %
- IVA: 21.00 %

## I Instalaciones

### IE Eléctricas

#### IEF Solar fotovoltaica

**IEF005** Ud Módulo solar fotovoltaico portátil.
Módulo solar fotovoltaico portátil, plegable, de células de silicio monocristalino, potencia máxima (Wp) 110 W, tensión a máxima potencia (Vmp) 18,5 V, intensidad a máxima potencia (Imp) 6 A, tensión en circuito abierto (Voc) 21,7 V, intensidad de cortocircuito (Isc) 6,3 A, eficiencia 22,24%, temperatura de trabajo -20°C hasta 80°C, dimensiones del módulo plegado 430x510x65 mm, dimensiones del módulo extendido 1570x510x21 mm, peso 4 kg, grado de protección IP67, con resistencia a los rayos UV y a la intemperie. Incluso accesorios de montaje y material de conexionado eléctrico.
Incluye: Colocación. Conexionado y comprobación de su correcto funcionamiento.
Criterio de medición de proyecto: Número de unidades previstas, según documentación gráfica de Proyecto.
Criterio de medición de obra: Se medirá el número de unidades realmente ejecutadas según especificaciones de Proyecto.

| Código | Ud | Descripción | Rendimiento | Precio | Importe |
|---|---|---|---|---|---|
| mt35msp010a | Ud | Módulo solar fotovoltaico portátil, plegable, de células de silicio monocristalino, potencia máxima (Wp) 110 W, tensión a máxima potencia (Vmp) 18,5 V, intensidad a máxima potencia (Imp) 6 A, tensión en circuito abierto (Voc) 21,7 V, intensidad de cortocircuito (Isc) 6,3 A, eficiencia 22,24%, temperatura de trabajo -20°C hasta 80°C, dimensiones del módulo plegado 430x510x65 mm, dimensiones del módulo extendido 1570x510x21 mm, peso 4 kg, grado de protección IP67, con resistencia a los rayos UV y a la intemperie, con bolsa de transporte impermeable con asas, cable de conexión con conectores MC4 y funda de protección con función de soporte con posibilidad de ajustar el ángulo de inclinación entre 0° y 180° (material) | 1.000 | 339.00 | 339.00 |
| mo102 | h | Ayudante electricista. (mano de obra) | 0.163 | 21.90 | 3.57 |
| % | % | Costes directos complementarios | 2 % | 342.57 | 6.85 |
|  |  | Costes directos |  |  | 349.42 |
