# Válvula de gas

- Propiedad del archivo: CYPE INGENIEROS, S.A.
- Formato: FIEBDC-3/2002
- Divisa: EUR
- Costes indirectos: 3.00 %
- IVA: 21.00 %

## I Instalaciones

### IG Gases combustibles

#### IGW Elementos

**IGW020** Ud Válvula de gas.
Llave de esfera de latón con maneta y pata, con rosca cilíndrica GAS macho-macho de 1/2" de diámetro, PN=5 bar, acabado cromado.
Incluye: Montaje, conexionado y comprobación de su correcto funcionamiento.
Criterio de medición de proyecto: Número de unidades previstas, según documentación gráfica de Proyecto.
Criterio de medición de obra: Se medirá el número de unidades realmente ejecutadas según especificaciones de Proyecto.

| Código | Ud | Descripción | Rendimiento | Precio | Importe |
|---|---|---|---|---|---|
| mt43acv020b | Ud | Llave de esfera de latón con maneta y pata, con rosca cilíndrica GAS macho-macho de 1/2" de diámetro, PN=5 bar, acabado cromado, según UNE 60718. (material) | 1.000 | 5.80 | 5.80 |
| mo010 | h | Oficial 1ª instalador de gas. (mano de obra) | 0.107 | 23.74 | 2.54 |
| mo109 | h | Ayudante instalador de gas. (mano de obra) | 0.107 | 21.90 | 2.34 |
| % | % | Costes directos complementarios | 2 % | 10.68 | 0.21 |
|  |  | Costes directos |  |  | 10.89 |
