# Plafón

- Propiedad del archivo: CYPE INGENIEROS, S.A.
- Formato: FIEBDC-3/2002
- Divisa: EUR
- Costes indirectos: 3.00 %
- IVA: 21.00 %

## I Instalaciones

### II Iluminación

#### III Interior

**III170** Ud Plafón.
Plafón de 350 mm de diámetro y 70 mm de altura, con lámpara LED no reemplazable de 12 W, temperatura de color 3000 K, flujo luminoso 1200 lúmenes, grado de protección IP65. Instalación en superficie. Incluso lámparas.
Incluye: Replanteo. Montaje, conexionado y comprobación de su correcto funcionamiento.
Criterio de medición de proyecto: Número de unidades previstas, según documentación gráfica de Proyecto.
Criterio de medición de obra: Se medirá el número de unidades realmente ejecutadas según especificaciones de Proyecto.

| Código | Ud | Descripción | Rendimiento | Precio | Importe |
|---|---|---|---|---|---|
| mt34est005a | Ud | Plafón de 350 mm de diámetro y 70 mm de altura, con lámpara LED no reemplazable de 12 W, temperatura de color 3000 K, flujo luminoso 1200 lúmenes, grado de protección IP65. (material) | 1.000 | 110.00 | 110.00 |
| mo003 | h | Oficial 1ª electricista. (mano de obra) | 0.215 | 22.00 | 4.73 |
| mo102 | h | Ayudante electricista. (mano de obra) | 0.215 | 20.30 | 4.36 |
| % | % | Costes directos complementarios | 2 % | 119.09 | 2.38 |
|  |  | Costes directos |  |  | 121.47 |
