# Sellado de paso de cables de pequeñas dimensiones, con almohadillas intumescentes

- Propiedad del archivo: CYPE INGENIEROS, S.A.
- Formato: FIEBDC-3/2002
- Divisa: EUR
- Costes indirectos: 3.00 %
- IVA: 21.00 %

## I Instalaciones

### IO Contra incendios

#### IOJ Protección pasiva contra incendios: instalaciones

**IOJ020** Ud Sellado de paso de cables de pequeñas dimensiones, con almohadillas intumescentes.
Sellado de paso de cables con aislamiento, de diámetro exterior menor o igual de 80 mm, a través de una abertura de 400 cm², en muro de 15 cm de espesor, para protección pasiva contra incendios y garantizar la resistencia al fuego EI 45, con 4 almohadillas intumescentes con propiedades ignífugas, de 300x170x30 mm, color blanco.
Incluye: Limpieza y preparación del paramento. Colocación de las almohadillas intumescentes. Limpieza final.
Criterio de medición de proyecto: Número de unidades previstas, según documentación gráfica de Proyecto.
Criterio de medición de obra: Se medirá el número de unidades realmente ejecutadas según especificaciones de Proyecto.

| Código | Ud | Descripción | Rendimiento | Precio | Importe |
|---|---|---|---|---|---|
| mt41phi080a | Ud | Almohadilla intumescente, de 300x170x30 mm, color blanco, para sellado de penetraciones. (material) | 4.000 | 29.29 | 117.16 |
| mo113 | h | Peón ordinario construcción. (mano de obra) | 0.195 | 21.69 | 4.23 |
| % | % | Costes directos complementarios | 2 % | 121.39 | 2.43 |
|  |  | Costes directos |  |  | 123.82 |
