# Bote sifónico de polipropileno con carga mineral, insonorizado, dBlue FTRAP "JIMTEN", de 110 mm de diámetro, con tapa ciega de acero inoxidable, colocado superficialmente bajo el forjado

- Propiedad del archivo: CYPE INGENIEROS, S.A.
- Formato: FIEBDC-3/2002
- Divisa: EUR
- Costes indirectos: 3.00 %
- IVA: 21.00 %

## I Instalaciones

### IS Evacuación de aguas

#### ISD Derivaciones individuales

**ISD008** Ud Bote sifónico de polipropileno con carga mineral, insonorizado, dBlue FTRAP "JIMTEN", de 110 mm de diámetro, con tapa ciega de acero inoxidable, colocado superficialmente bajo el forjado.
Bote sifónico de polipropileno con carga mineral, insonorizado, dBlue FTRAP "JIMTEN", de 110 mm de diámetro, con cuatro entradas de 40 mm de diámetro y una salida de 40 mm de diámetro, con tapa ciega de acero inoxidable, colocado superficialmente bajo el forjado. Incluso prolongador.
Incluye: Presentación en seco de los tubos. Montaje, conexionado y comprobación de su correcto funcionamiento. Realización de pruebas de servicio.
Criterio de medición de proyecto: Número de unidades previstas, según documentación gráfica de Proyecto.
Criterio de medición de obra: Se medirá el número de unidades realmente ejecutadas según especificaciones de Proyecto.

| Código | Ud | Descripción | Rendimiento | Precio | Importe |
|---|---|---|---|---|---|
| mt36boj020d | Ud | Bote sifónico de polipropileno con carga mineral, insonorizado, dBlue FTRAP "JIMTEN", de 110 mm de diámetro, con cuatro entradas de 40 mm de diámetro y una salida de 40 mm de diámetro, con tapa ciega de acero inoxidable. (material) | 1.000 | 20.19 | 20.19 |
| mt36boj025b | Ud | Tubo de polipropileno con carga mineral, para prolongación de bote sifónico dBlue "JIMTEN", de 110 mm de diámetro y de 500 mm de altura. (material) | 1.000 | 9.73 | 9.73 |
| mo008 | h | Oficial 1ª fontanero. (mano de obra) | 0.270 | 19.56 | 5.28 |
| mo107 | h | Ayudante fontanero. (mano de obra) | 0.135 | 18.01 | 2.43 |
| % | % | Costes directos complementarios | 2 % | 37.63 | 0.75 |
|  |  | Costes directos |  |  | 38.38 |
