# Aislamiento térmico bajo forjado, con mortero proyectado

- Propiedad del archivo: CYPE INGENIEROS, S.A.
- Formato: FIEBDC-3/2002
- Divisa: EUR
- Costes indirectos: 3.00 %
- IVA: 21.00 %

## N Aislamientos e impermeabilizaciones

### NA Aislamientos térmicos

#### NAD Forjados

**NAD020** m² Aislamiento térmico bajo forjado, con mortero proyectado.
Aislamiento térmico bajo forjado, con mortero de lana de roca, aislante térmico y acústico, aplicado mecánicamente.
Incluye: Protección de los elementos del entorno que puedan verse afectados durante los trabajos de proyección del aislamiento. Aplicación del mortero termoaislante.
Criterio de medición de proyecto: Superficie medida según documentación gráfica de Proyecto.
Criterio de medición de obra: Se medirá la superficie realmente ejecutada según especificaciones de Proyecto.

| Código | Ud | Descripción | Rendimiento | Precio | Importe |
|---|---|---|---|---|---|
| mt16lri025b | kg | Mortero de lana de roca, aislante térmico y acústico, compuesto por lana de roca, cemento y aditivos, para aplicar mediante proyección mecánica. (material) | 6.300 | 2.28 | 14.36 |
| mq08mpa030 | h | Maquinaria para proyección de productos aislantes. (maquinaria) | 0.238 | 17.08 | 4.07 |
| mo030 | h | Oficial 1ª aplicador de productos aislantes. (mano de obra) | 0.109 | 22.13 | 2.41 |
| mo068 | h | Ayudante aplicador de productos aislantes. (mano de obra) | 0.109 | 21.02 | 2.29 |
| % | % | Costes directos complementarios | 2 % | 23.13 | 0.46 |
|  |  | Costes directos |  |  | 23.59 |
