# Aislamiento térmico por el interior de cubiertas inclinadas de estructura de madera, sobre espacio habitable. Sistema Homeseal "KNAUF INSULATION"

- Propiedad del archivo: CYPE INGENIEROS, S.A.
- Formato: FIEBDC-3/2002
- Divisa: EUR
- Costes indirectos: 3.00 %
- IVA: 21.00 %

## N Aislamientos e impermeabilizaciones

### NA Aislamientos térmicos

#### NAN Cubiertas inclinadas

**NAN210** m² Aislamiento térmico por el interior de cubiertas inclinadas de estructura de madera, sobre espacio habitable. Sistema Homeseal "KNAUF INSULATION".
Aislamiento térmico por el interior de cubiertas inclinadas de estructura de madera, sobre espacio habitable, formado por: panel de lana de vidrio, no revestido, suministrado en rollos, Naturoll 032 "KNAUF INSULATION", de 160 mm de espesor, según UNE-EN 13162, resistencia térmica 5 m²K/W, conductividad térmica 0,032 W/(mK). Incluso lámina de difusión variable, con armadura, Homeseal LDS Flex Plus "KNAUF INSULATION", de poliéster y poliamida, de 0,2 mm de espesor, de 0,2 a 20 m de espesor de aire equivalente frente a la difusión de vapor de agua, según UNE-EN 1931, cinta adhesiva Homeseal LDS Soliplan-1 "KNAUF INSULATION", de 6 cm de anchura, revestida con papel kraft, para la fijación y el sellado de láminas para el control del vapor y adhesivo de sellado Homeseal LDS Solimur "KNAUF INSULATION", para la estanqueidad periférica de láminas para el control del vapor.
Incluye: Corte y preparación del aislamiento. Colocación del aislamiento. Colocación de la lámina para el control del vapor. Colocación de la cinta adhesiva. Aplicación del adhesivo de sellado.
Criterio de medición de proyecto: Superficie medida según documentación gráfica de Proyecto.
Criterio de medición de obra: Se medirá la superficie realmente ejecutada según especificaciones de Proyecto.

| Código | Ud | Descripción | Rendimiento | Precio | Importe |
|---|---|---|---|---|---|
| mt16lki050a | m² | Panel de lana de vidrio, no revestido, suministrado en rollos, Naturoll 032 "KNAUF INSULATION", de 160 mm de espesor, según UNE-EN 13162, con certificado de calidad del aire interior Eurofins Gold, resistencia térmica 5 m²K/W, conductividad térmica 0,032 W/(mK), Euroclase A1 de reacción al fuego según UNE-EN 13501-1, con código de designación MW-EN 13162-T4-WS-WL(P)-AFr5, de aplicación como aislante térmico y acústico en tabiques y trasdosados de yeso laminado, cerramientos verticales y particiones de fábrica. Las resinas empleadas en la fabricación no contienen formaldehído ni fenoles (E-Technology). (material) | 1.050 | 20.71 | 21.75 |
| mt15kbv010a | m² | Lámina de difusión variable, con armadura, Homeseal LDS Flex Plus "KNAUF INSULATION", de poliéster y poliamida, de 0,2 mm de espesor, de 0,2 a 20 m de espesor de aire equivalente frente a la difusión de vapor de agua, según UNE-EN 1931. (material) | 1.100 | 3.55 | 3.91 |
| mt15kbv020 | m | Cinta adhesiva Homeseal LDS Soliplan-1 "KNAUF INSULATION", de 6 cm de anchura, revestida con papel kraft, para la fijación y el sellado de láminas para el control del vapor. (material) | 1.100 | 0.82 | 0.90 |
| mt15kbv030 | Ud | Cartucho de 310 ml de adhesivo de sellado Homeseal LDS Solimur "KNAUF INSULATION", para la estanqueidad periférica de láminas para el control del vapor. (material) | 0.060 | 7.33 | 0.44 |
| mo054 | h | Oficial 1ª montador de aislamientos. (mano de obra) | 0.175 | 20.48 | 3.58 |
| mo101 | h | Ayudante montador de aislamientos. (mano de obra) | 0.235 | 18.92 | 4.45 |
| % | % | Costes directos complementarios | 2 % | 35.03 | 0.70 |
|  |  | Costes directos |  |  | 35.73 |
