# Borde lateral de cubierta con perfil

- Propiedad del archivo: CYPE INGENIEROS, S.A.
- Formato: FIEBDC-3/2002
- Divisa: EUR
- Costes indirectos: 3.00 %
- IVA: 21.00 %

## Q Cubiertas

### QR Remates

#### QRB Borde lateral

**QRB010** m Borde lateral de cubierta con perfil.
Borde lateral de cubierta con perfil vierteaguas de aluminio lacado, de 15 mm de altura, color blanco RAL 9010 acabado brillante, con perforaciones trapezoidales para su fijación y goterón. Incluso adhesivo cementoso, piezas especiales y silicona neutra.
Incluye: Limpieza y preparación de la superficie. Replanteo. Corte, colocación y fijación del perfil.
Criterio de medición de proyecto: Longitud medida según documentación gráfica de Proyecto.
Criterio de medición de obra: Se medirá la longitud realmente ejecutada según especificaciones de Proyecto.

| Código | Ud | Descripción | Rendimiento | Precio | Importe |
|---|---|---|---|---|---|
| mt09mcr021m | kg | Adhesivo cementoso mejorado, C2, según UNE-EN 12004, color gris. (material) | 0.180 | 0.41 | 0.07 |
| mt20pcs130aba1 | m | Perfil vierteaguas de aluminio lacado, de 15 mm de altura, color blanco RAL 9010 acabado brillante, con perforaciones trapezoidales para su fijación y goterón, suministrado en barras de 2,5 m de longitud. (material) | 1.100 | 20.30 | 22.33 |
| mt15sja100 | Ud | Cartucho de masilla de silicona neutra. (material) | 0.010 | 3.13 | 0.03 |
| mo020 | h | Oficial 1ª construcción. (mano de obra) | 0.164 | 23.10 | 3.79 |
| mo113 | h | Peón ordinario construcción. (mano de obra) | 0.164 | 21.69 | 3.56 |
| % | % | Costes directos complementarios | 2 % | 29.78 | 0.60 |
|  |  | Costes directos |  |  | 30.38 |
