# Reparación de limahoya en cubierta inclinada de tejas

- Propiedad del archivo: CYPE INGENIEROS, S.A.
- Formato: FIEBDC-3/2002
- Divisa: EUR
- Costes indirectos: 3.00 %
- IVA: 21.00 %

## Q Cubiertas

### QT Inclinadas

#### QTY Reparaciones y refuerzos

**QTY022** m Reparación de limahoya en cubierta inclinada de tejas.
Reparación de limahoya a una altura de hasta 20 m en cubierta inclinada de tejas, eliminando las partes deterioradas y reconstruyéndola con 3 ud/m de teja cerámica curva, acabado con engobe color rojo, 40,8x15x11,6 cm y las restantes tejas recuperadas del alero, en buen estado de conservación, fijadas con espuma de poliuretano; y carga de escombros sobre camión o contenedor.
Incluye: Desmontaje de la limahoya deteriorada. Recuperación de las tejas en buen estado de conservación. Limpieza y preparación de la superficie. Fijación de las tejas con espuma. Carga de escombros sobre camión o contenedor.
Criterio de medición de proyecto: Longitud medida según documentación gráfica de Proyecto.
Criterio de medición de obra: Se medirá la longitud realmente ejecutada según especificaciones de Proyecto.

| Código | Ud | Descripción | Rendimiento | Precio | Importe |
|---|---|---|---|---|---|
| mt13tac050a | Ud | Teja cerámica curva, acabado con engobe color rojo, 40,8x15x11,6 cm, según UNE-EN 1304. (material) | 3.000 | 0.88 | 2.64 |
| mt13blw110a | Ud | Aerosol de 750 cm³ de espuma de poliuretano, de 22,5 kg/m³ de densidad, 140% de expansión, 18 N/cm² de resistencia a tracción y 20 N/cm² de resistencia a flexión, conductividad térmica 0,04 W/(mK), estable de -40°C a 100°C; para aplicar con pistola; según UNE-EN 13165. (material) | 0.063 | 7.20 | 0.45 |
| mt13blw104 | Ud | Gancho para sujeción de tejas a rastrel. (material) | 2.500 | 0.05 | 0.13 |
| mo020 | h | Oficial 1ª construcción. (mano de obra) | 0.481 | 23.10 | 11.11 |
| mo113 | h | Peón ordinario construcción. (mano de obra) | 0.481 | 21.69 | 10.43 |
| % | % | Costes directos complementarios | 2 % | 24.76 | 0.50 |
|  |  | Costes directos |  |  | 25.26 |
