# Revestimiento mural con paneles de lana de madera

- Propiedad del archivo: CYPE INGENIEROS, S.A.
- Formato: FIEBDC-3/2002
- Divisa: EUR
- Costes indirectos: 3.00 %
- IVA: 21.00 %

## R Revestimientos y trasdosados

### RD Decorativos

#### RDM De madera

**RDM020** m² Revestimiento mural con paneles de lana de madera.
Revestimiento mural con panel ligero de lana de madera, de 600x1200 mm y 50 mm de espesor, resistencia térmica 1,2 m²K/W, conductividad térmica 0,09 W/(mK). Colocación en obra: con adhesivo, sobre superficie soporte de hormigón.
Incluye: Limpieza y preparación de la superficie soporte. Replanteo. Corte y preparación del revestimiento. Aplicación del adhesivo. Colocación y fijación del revestimiento. Resolución de encuentros y puntos singulares.
Criterio de medición de proyecto: Superficie medida según documentación gráfica de Proyecto, deduciendo los huecos de superficie mayor de 2 m².
Criterio de medición de obra: Se medirá la superficie realmente ejecutada según especificaciones de Proyecto, deduciendo los huecos de superficie mayor de 2 m².

| Código | Ud | Descripción | Rendimiento | Precio | Importe |
|---|---|---|---|---|---|
| mt16vki010i | m² | Panel ligero de lana de madera, de 600x1200 mm y 50 mm de espesor, según UNE-EN 13168, formado por virutas de madera de 1,5 mm de diámetro combinadas con EPS, resistencia térmica 1,2 m²K/W, conductividad térmica 0,09 W/(mK), densidad 136 kg/m³, factor de resistencia a la difusión del vapor de agua 0,4 y Euroclase B-s1, d0 de reacción al fuego según UNE-EN 13501-1, para aislamiento térmico y acústico y protección frente a incendios, en edificación. (material) | 1.050 | 15.82 | 16.61 |
| mt16vki050a | Ud | Cartucho de cola para el encolado de paneles de lana de madera. (material) | 0.036 | 6.47 | 0.23 |
| op00cla010 |  | Clavadora neumática. | 1.000 | 0.00 | 0.00 |
| op00cep010 |  | Garlopa. | 1.000 | 0.00 | 0.00 |
| mo017 | h | Oficial 1ª carpintero. (mano de obra) | 0.355 | 23.44 | 8.32 |
| mo058 | h | Ayudante carpintero. (mano de obra) | 0.355 | 22.08 | 7.84 |
| % | % | Costes directos complementarios | 2 % | 33.00 | 0.66 |
|  |  | Costes directos |  |  | 33.66 |
