# Lasur sintético para madera

- Propiedad del archivo: CYPE INGENIEROS, S.A.
- Formato: FIEBDC-3/2002
- Divisa: EUR
- Costes indirectos: 3.00 %
- IVA: 21.00 %

## R Revestimientos y trasdosados

### RM Pinturas y tratamientos sobre soporte de madera

#### RMA Lasures

**RMA010** m² Lasur sintético para madera.
Aplicación manual de dos manos de lasur sintético para interior y exterior, a poro abierto, acabado satinado, incoloro, aplicado con brocha, pincel o pistola, sin diluir, (rendimiento: 0,07 l/m² cada mano); (), sobre superficie de revestimiento mural de madera, en interiores. Incluso líquido protector incoloro para tratamiento preventivo contra insectos xilófagos, polillas y hongos de pudrición.
Criterio de valoración económica: El precio incluye la protección de los elementos del entorno que puedan verse afectados durante los trabajos, pero no incluye la preparación del soporte.
Incluye: Aplicación del tratamiento. Aplicación de dos manos de acabado.
Criterio de medición de proyecto: Superficie medida según documentación gráfica de Proyecto.
Criterio de medición de obra: Se medirá la superficie realmente ejecutada según especificaciones de Proyecto.

| Código | Ud | Descripción | Rendimiento | Precio | Importe |
|---|---|---|---|---|---|
| mt27prj020a | l | Líquido protector incoloro para tratamiento preventivo contra insectos xilófagos, polillas y hongos de pudrición para interior y exterior, transparente e incoloro, aplicado por pulverización, pincelado o inmersión. (material) | 0.220 | 18.98 | 4.18 |
| mt27lss010b | l | Lasur sintético para interior y exterior, a poro abierto, acabado satinado, a base de resinas alcídicas y filtros ultravioleta, incoloro, aplicado con brocha, pincel o pistola, para aplicar con brocha, rodillo o pistola. (material) | 0.140 | 19.60 | 2.74 |
| op00tal020 |  | Taladro con batidora. | 1.000 | 0.00 | 0.00 |
| mo038 | h | Oficial 1ª pintor. (mano de obra) | 0.293 | 23.10 | 6.77 |
| mo076 | h | Ayudante pintor. (mano de obra) | 0.059 | 21.94 | 1.29 |
| % | % | Costes directos complementarios | 2 % | 14.98 | 0.30 |
|  |  | Costes directos |  |  | 15.28 |
