# Barniz sintético para madera

- Propiedad del archivo: CYPE INGENIEROS, S.A.
- Formato: FIEBDC-3/2002
- Divisa: EUR
- Costes indirectos: 3.00 %
- IVA: 21.00 %

## R Revestimientos y trasdosados

### RM Pinturas y tratamientos sobre soporte de madera

#### RMB Barnices

**RMB015** m² Barniz sintético para madera.
Aplicación manual de dos manos de barniz sintético, a poro cerrado, acabado satinado, inodoro, incoloro, aplicado con brocha, rodillo o pistola, sin diluir, (rendimiento: 0,059 l/m² cada mano); previa aplicación de una mano de fondo acuoso protector, insecticida, fungicida y termicida para interior y exterior, (rendimiento: 0,22 l/m²), sobre superficie de carpintería de madera, en exteriores.
Criterio de valoración económica: El precio incluye la protección de los elementos del entorno que puedan verse afectados durante los trabajos, pero no incluye la preparación del soporte.
Incluye: Aplicación de una mano de fondo. Aplicación de dos manos de acabado.
Criterio de medición de proyecto: Superficie medida según documentación gráfica de Proyecto, sin descontar huecos, a dos caras, de fuera a fuera del tapajuntas.
Criterio de medición de obra: Se medirá la superficie realmente ejecutada según especificaciones de Proyecto, por ambas caras, incluyendo los tapajuntas.

| Código | Ud | Descripción | Rendimiento | Precio | Importe |
|---|---|---|---|---|---|
| mt27prj020a | l | Fondo acuoso protector, insecticida, fungicida y termicida para interior y exterior, transparente e incoloro, destinado al tratamiento preventivo de la madera, aplicado por pulverización, pincelado o inmersión. (material) | 0.220 | 18.98 | 4.18 |
| mt27bsj010a | l | Barniz sintético para exterior, a poro cerrado, incoloro, acabado satinado, a base de resinas alcídicas, con resistencia a los rayos UV, para aplicar con brocha, rodillo o pistola. (material) | 0.118 | 14.95 | 1.76 |
| op00tal020 |  | Taladro con batidora. | 1.000 | 0.00 | 0.00 |
| mo038 | h | Oficial 1ª pintor. (mano de obra) | 0.281 | 21.41 | 6.02 |
| mo076 | h | Ayudante pintor. (mano de obra) | 0.059 | 20.34 | 1.20 |
| % | % | Costes directos complementarios | 2 % | 13.16 | 0.26 |
|  |  | Costes directos |  |  | 13.42 |
