# Lasur natural para madera

- Propiedad del archivo: CYPE INGENIEROS, S.A.
- Formato: FIEBDC-3/2002
- Divisa: EUR
- Costes indirectos: 3.00 %
- IVA: 21.00 %

## R Revestimientos y trasdosados

### RM Pinturas y tratamientos sobre soporte de madera

#### RMN Lasures naturales

**RMN010** m² Lasur natural para madera.
Aplicación manual de dos manos de lasur natural para interior, a poro abierto, incoloro, acabado brillante, sin diluir, (rendimiento: 0,08 l/m² cada mano); (), sobre superficie de revestimiento mural de madera, en interiores. Incluso líquido protector incoloro para tratamiento preventivo contra insectos xilófagos.
Criterio de valoración económica: El precio incluye la protección de los elementos del entorno que puedan verse afectados durante los trabajos.
Incluye: Aplicación del tratamiento. Aplicación de dos manos de acabado.
Criterio de medición de proyecto: Superficie medida según documentación gráfica de Proyecto.
Criterio de medición de obra: Se medirá la superficie realmente ejecutada según especificaciones de Proyecto.

| Código | Ud | Descripción | Rendimiento | Precio | Importe |
|---|---|---|---|---|---|
| mt27tlr060a | l | Líquido protector incoloro para tratamiento preventivo contra insectos xilófagos, para aplicar con brocha o rodillo. (material) | 0.063 | 11.04 | 0.70 |
| mt27lsn020a | l | Lasur natural para interior, a poro abierto, incoloro, acabado brillante, a base de aceites vegetales, resinas vegetales y pigmentos naturales, con un contenido de sustancias orgánicas volátiles (VOC) < 140 g/l, para aplicar con brocha o pistola. (material) | 0.160 | 12.69 | 2.03 |
| op00tal020 |  | Taladro con batidora. | 1.000 | 0.00 | 0.00 |
| mo038 | h | Oficial 1ª pintor. (mano de obra) | 0.293 | 23.10 | 6.77 |
| mo076 | h | Ayudante pintor. (mano de obra) | 0.059 | 21.94 | 1.29 |
| % | % | Costes directos complementarios | 2 % | 10.79 | 0.22 |
|  |  | Costes directos |  |  | 11.01 |
