# Suelo técnico continuo de placas de yeso con fibra, sistema "KNAUF"

- Propiedad del archivo: CYPE INGENIEROS, S.A.
- Formato: FIEBDC-3/2002
- Divisa: EUR
- Costes indirectos: 3.00 %
- IVA: 21.00 %

## R Revestimientos y trasdosados

### RS Pavimentos

#### RSE Técnicos

**RSE015** m² Suelo técnico continuo de placas de yeso con fibra, sistema "KNAUF".
Suelo técnico continuo, sistema F191.es "KNAUF", formado por placas de yeso laminado reforzado con fibras, de 1200x600 mm y 25 mm de espesor, con los bordes longitudinales machihembrados, MH, apoyadas sobre vigas (no incluidas en este precio). Incluso marcos para registros de inspección, preparación de la superficie de apoyo mediante aspirado y limpieza de restos de obra, imprimación de la superficie base, con imprimación Estrichgrund "KNAUF", banda perimetral de lana de roca para la desolidarización del perímetro, banda de apoyo Tecnosol "KNAUF" sobre cada viga, unión de las placas mediante pegamento para juntas MH "KNAUF", aplicado en la zona de machihembrado e imprimación de la superficie, con imprimación Estrichgrund "KNAUF", para reducir la absorción y mejorar la adherencia. Totalmente montado y preparado para soportar un pavimento (no incluido en este precio).
Incluye: Imprimación de la superficie base. Colocación de la banda perimetral. Colocación de la banda de apoyo sobre las vigas. Colocación de las placas. Imprimación de la superficie de acabado.
Criterio de medición de proyecto: Superficie útil, medida según documentación gráfica de Proyecto. No se ha incrementado la medición por roturas y recortes, ya que en la descomposición se ha considerado un 5% más de piezas.
Criterio de medición de obra: Se medirá la superficie realmente ejecutada según especificaciones de Proyecto.

| Código | Ud | Descripción | Rendimiento | Precio | Importe |
|---|---|---|---|---|---|
| mt12pik040c | kg | Imprimación Estrichgrund "KNAUF", para reducir la absorción y mejorar la adherencia, a base de resinas sintéticas en dispersión acuosa y pigmentos, sin disolventes. (material) | 0.200 | 0.38 | 0.08 |
| mt12psk040c | m | Banda perimetral Brio "KNAUF" de lana de roca de 12 mm de espesor, 100 mm de anchura y 1200 mm de longitud. (material) | 1.000 | 7.95 | 7.95 |
| mt12psk045b | m | Banda de apoyo autoadhesiva Tecnosol "KNAUF". (material) | 0.010 | 0.65 | 0.01 |
| mt12psk050ac | m² | Placa de yeso laminado reforzado con fibras, de 1200x600 mm y 25 mm de espesor, con los bordes longitudinales machihembrados, MH "KNAUF", para aplicación en suelos técnicos continuos; clasificación 3/2/A/1, según UNE-EN 12825. (material) | 1.050 | 57.64 | 60.52 |
| mt12psk070b | Ud | Cartucho de 600 ml de pegamento para juntas Tecnosol "KNAUF". (material) | 0.067 | 12.11 | 0.81 |
| op00ato010 |  | Atornillador. | 1.000 | 0.00 | 0.00 |
| op00tal010 |  | Taladro. | 1.000 | 0.00 | 0.00 |
| op00sie010 |  | Sierra de calar. | 1.000 | 0.00 | 0.00 |
| op00tro010 |  | Tronzador. | 1.000 | 0.00 | 0.00 |
| mo011 | h | Oficial 1ª montador. (mano de obra) | 0.297 | 23.74 | 7.05 |
| mo080 | h | Ayudante montador. (mano de obra) | 0.297 | 21.94 | 6.52 |
| % | % | Costes directos complementarios | 2 % | 82.94 | 1.66 |
|  |  | Costes directos |  |  | 84.60 |
