# Rodapié de corcho

- Propiedad del archivo: CYPE INGENIEROS, S.A.
- Formato: FIEBDC-3/2002
- Divisa: EUR
- Costes indirectos: 3.00 %
- IVA: 21.00 %

## R Revestimientos y trasdosados

### RS Pavimentos

#### RSO De corcho

**RSO011** m Rodapié de corcho.
Rodapié de corcho en piezas de 700x70x8 mm. COLOCACIÓN: en interiores con adhesivo vinílico en dispersión acuosa.
Incluye: Replanteo. Corte de las piezas. Fijación de las piezas sobre el paramento. Resolución de esquinas y encuentros.
Criterio de medición de proyecto: Longitud medida según documentación gráfica de Proyecto, sin incluir huecos de puertas. No se ha incrementado la medición por roturas y recortes, ya que en la descomposición se ha considerado un 5% más de piezas.
Criterio de medición de obra: Se medirá la longitud realmente ejecutada según especificaciones de Proyecto.

| Código | Ud | Descripción | Rendimiento | Precio | Importe |
|---|---|---|---|---|---|
| mt18rmb010 | m | Rodapié de corcho en piezas de 700x70x8 mm, acabado barnizado en taller. (material) | 1.050 | 3.05 | 3.20 |
| mt18mlv020b | l | Adhesivo vinílico en dispersión acuosa, con clase de durabilidad D3, según UNE-EN 204. (material) | 0.050 | 2.66 | 0.13 |
| mo011 | h | Oficial 1ª montador. (mano de obra) | 0.119 | 23.74 | 2.83 |
| % | % | Costes directos complementarios | 2 % | 6.16 | 0.12 |
|  |  | Costes directos |  |  | 6.28 |
