# Solado de piedra natural sobre una superficie plana, con adhesivo

- Propiedad del archivo: CYPE INGENIEROS, S.A.
- Formato: FIEBDC-3/2002
- Divisa: EUR
- Costes indirectos: 3.00 %
- IVA: 21.00 %

## R Revestimientos y trasdosados

### RS Pavimentos

#### RSP De piedra natural

**RSP010** m² Solado de piedra natural sobre una superficie plana, con adhesivo.
Suministro y colocación de pavimento de baldosas de mármol Crema Levante, para interiores, de 60x30x2 cm, acabado pulido; recibidas con adhesivo cementoso mejorado, C2 TE, con deslizamiento reducido y tiempo abierto ampliado. Incluso formación de juntas perimetrales continuas, de anchura no menor de 5 mm, en los límites con paredes, pilares exentos y elevaciones de nivel y, en su caso, juntas de partición y juntas estructurales o de dilatación existentes en el soporte; rejuntado con mortero de juntas cementoso, CG1, para junta mínima (entre 1,5 y 3 mm), con la misma tonalidad de las piezas y limpieza.
Incluye: Limpieza, nivelación y preparación de la superficie soporte. Replanteo de niveles. Replanteo de la disposición de las piezas y juntas de movimiento. Extendido de la capa de adhesivo cementoso. Peinado de la superficie. Colocación de las baldosas a punta de paleta. Comprobación de la planeidad. Relleno de las juntas de dilatación. Relleno de juntas de separación entre baldosas.
Criterio de medición de proyecto: Superficie construida, medida según documentación gráfica de Proyecto. No se ha incrementado la medición por roturas y recortes, ya que en la descomposición se ha considerado un 5% más de piezas.
Criterio de medición de obra: Se medirá la superficie realmente ejecutada según especificaciones de Proyecto.

| Código | Ud | Descripción | Rendimiento | Precio | Importe |
|---|---|---|---|---|---|
| mt09mcr210 | kg | Adhesivo cementoso mejorado, C2 TE, con deslizamiento reducido y tiempo abierto ampliado, compuesto de cemento, áridos seleccionados, aditivos especiales y resinas, para la colocación en capa fina de pavimentos de piedra natural. (material) | 8.000 | 1.15 | 9.20 |
| mt18bmn010nv | m² | Piezas de mármol, procedente de España, Crema Levante, 60x30x2 cm, acabado pulido, densidad 2690 kg/m³, según UNE-EN 1936, resistencia a compresión 131,6 MPa, según UNE-EN 1926, resistencia a flexión 11,4 MPa, según UNE-EN 12372, absorción de agua por capilaridad menor de 5 kg/m² min½, según UNE-EN 1925, coeficiente de absorción de agua <= 0,4%, según UNE-EN 13755, Euroclase A1 de reacción al fuego, según Comisión 96/603/EC, resistencia a la abrasión 2,76 mm, según UNE-EN 14157, resistencia al deslizamiento en condiciones secas (índice SRV) 53, resistencia al deslizamiento en condiciones húmedas (índice SRV) 14, según UNE-EN 14231; según UNE-EN 12058. (material) | 1.050 | 16.67 | 17.50 |
| mt09mcr060c | kg | Mortero de juntas cementoso, CG1, para junta mínima entre 1,5 y 3 mm, según UNE-EN 13888. (material) | 0.150 | 0.70 | 0.11 |
| op00sie030 |  | Sierra de disco de diamante, para mesa de trabajo, de corte húmedo. | 1.000 | 0.00 | 0.00 |
| mo023 | h | Oficial 1ª solador. (mano de obra) | 0.393 | 23.10 | 9.08 |
| mo061 | h | Ayudante solador. (mano de obra) | 0.393 | 21.94 | 8.62 |
| % | % | Costes directos complementarios | 2 % | 44.51 | 0.89 |
|  |  | Costes directos |  |  | 45.40 |
