# Rejuntado de pavimento cerámico

- Propiedad del archivo: CYPE INGENIEROS, S.A.
- Formato: FIEBDC-3/2002
- Divisa: EUR
- Costes indirectos: 3.00 %
- IVA: 21.00 %

## R Revestimientos y trasdosados

### RS Pavimentos

#### RSY Reparaciones

**RSY020** m² Rejuntado de pavimento cerámico.
Rejuntado de pavimento de baldosas cerámicas con juntas enrasadas de 2 mm de anchura, mediante mortero de juntas cementoso mejorado, con absorción de agua reducida y resistencia elevada a la abrasión tipo CG 2 W A, color blanco, para juntas de 2 a 15 mm. Incluso eliminación del material de juntas existente con medios manuales, retirada del material disgregado con brocha o cepillo y soplado de las juntas con aire a presión previamente al rejuntado, eliminación del material sobrante, limpieza del pavimento, retirada y acopio de los restos generados.
Incluye: Vaciado y limpieza de las juntas. Vertido del material de rejuntado. Limpieza del pavimento. Retirada y acopio de los restos generados.
Criterio de medición de proyecto: Superficie medida según documentación gráfica de Proyecto.
Criterio de medición de obra: Se medirá la superficie realmente ejecutada según especificaciones de Proyecto.

| Código | Ud | Descripción | Rendimiento | Precio | Importe |
|---|---|---|---|---|---|
| mt09mcp020bB | kg | Mortero de juntas cementoso mejorado, con absorción de agua reducida y resistencia elevada a la abrasión, tipo CG2 W A, según UNE-EN 13888, color blanco, para juntas de 2 a 15 mm, a base de cemento de alta resistencia, áridos seleccionados, aditivos especiales y pigmentos, con efecto antimoho, antiverdín y preventivo de las eflorescencias, hidrorrepelente, especial para rejuntado de todo tipo de piezas cerámicas y piedras naturales en zonas de proliferación de microorganismos. (material) | 1.000 | 1.70 | 1.70 |
| mq08lch030 | h | Equipo de chorro de aire a presión. (maquinaria) | 0.059 | 3.19 | 0.19 |
| mo077 | h | Ayudante construcción. (mano de obra) | 0.297 | 21.94 | 6.52 |
| mo113 | h | Peón ordinario construcción. (mano de obra) | 0.297 | 21.69 | 6.44 |
| % | % | Costes directos complementarios | 2 % | 14.85 | 0.30 |
|  |  | Costes directos |  |  | 15.15 |
