# Lavamanos mural, de arcilla refractaria

- Propiedad del archivo: CYPE INGENIEROS, S.A.
- Formato: FIEBDC-3/2002
- Divisa: EUR
- Costes indirectos: 3.00 %
- IVA: 21.00 %

## S Señalización y equipamiento

### SA Aparatos sanitarios

#### SAM Lavamanos

**SAM033** Ud Lavamanos mural, de arcilla refractaria.
Lavamanos asimétrico mural, de arcilla refractaria, acabado termoesmaltado, color blanco, código de pedido 124736000, serie iCon "GEBERIT", de 380x280x135 mm, con un orificio para la grifería a la derecha, con válvula de desagüe de latón cromado, código de pedido 500.050.21.1 y juego de fijación de 2 piezas, código de pedido 500.122.00.1, y desagüe con sifón botella de plástico, acabado brillante imitación cromo, código de pedido 151.035.21.1. Incluso silicona para sellado de juntas.
Criterio de valoración económica: El precio no incluye la grifería.
Incluye: Replanteo. Colocación y fijación del aparato. Montaje del desagüe. Conexión a la red de evacuación. Comprobación de su correcto funcionamiento. Sellado de juntas.
Criterio de medición de proyecto: Número de unidades previstas, según documentación gráfica de Proyecto.
Criterio de medición de obra: Se medirá el número de unidades realmente colocadas según especificaciones de Proyecto.

| Código | Ud | Descripción | Rendimiento | Precio | Importe |
|---|---|---|---|---|---|
| mt30sig015e | Ud | Lavamanos asimétrico mural, de arcilla refractaria, acabado termoesmaltado, color blanco, código de pedido 124736000, serie iCon "GEBERIT", de 380x280x135 mm, con un orificio para la grifería a la derecha, según UNE 67001. (material) | 1.000 | 89.10 | 89.10 |
| mt30asg030k | Ud | Válvula de desagüe de latón cromado, código de pedido 500.050.21.1, "GEBERIT", de 50 mm de longitud. (material) | 1.000 | 70.00 | 70.00 |
| mt30asg050d | Ud | Juego de fijación de 2 piezas, código de pedido 500.122.00.1, "GEBERIT", para lavamanos. (material) | 1.000 | 13.20 | 13.20 |
| mt30asg070p | Ud | Sifón botella de plástico, acabado brillante imitación cromo, código de pedido 151.035.21.1, "GEBERIT", con salida de 40 mm de diámetro exterior, para lavabo, con embellecedor. (material) | 1.000 | 42.10 | 42.10 |
| mt30www005 | Ud | Cartucho de 300 ml de silicona ácida monocomponente, fungicida, para sellado de juntas en ambientes húmedos. (material) | 0.012 | 6.00 | 0.07 |
| op00tal010 |  | Taladro. | 1.000 | 0.00 | 0.00 |
| op00mar010 |  | Martillo. | 1.000 | 0.00 | 0.00 |
| op00ato010 |  | Atornillador. | 1.000 | 0.00 | 0.00 |
| mo008 | h | Oficial 1ª fontanero. (mano de obra) | 1.359 | 22.00 | 29.90 |
| % | % | Costes directos complementarios | 2 % | 244.37 | 4.89 |
|  |  | Costes directos |  |  | 249.26 |
