# Placa para encimera

- Propiedad del archivo: CYPE INGENIEROS, S.A.
- Formato: FIEBDC-3/2002
- Divisa: EUR
- Costes indirectos: 3.00 %
- IVA: 21.00 %

## S Señalización y equipamiento

### SC Cocinas/galerías

#### SCE Electrodomésticos

**SCE030** Ud Placa para encimera.
Placa de cocción a gas serie Cristal para encimera, con superficie de vidrio templado. Incluso sellado de la junta perimetral con la encimera. Totalmente montada, instalada, conexionada y comprobada.
Incluye: Replanteo mediante plantilla. Fijación en paramento mediante elementos de anclaje. Colocación del aparato. Sellado de juntas. Conexión a la red eléctrica.
Criterio de medición de proyecto: Número de unidades previstas, según documentación gráfica de Proyecto.
Criterio de medición de obra: Se medirá el número de unidades realmente colocadas según especificaciones de Proyecto.

| Código | Ud | Descripción | Rendimiento | Precio | Importe |
|---|---|---|---|---|---|
| mt32pgs015a | Ud | Placa de cocción a gas (butano/propano o natural), con superficie de vidrio templado. (material) | 1.000 | 207.60 | 207.60 |
| mt32war010 | kg | Sellador elástico de poliuretano monocomponente para juntas. (material) | 0.200 | 10.75 | 2.15 |
| mo003 | h | Oficial 1ª electricista. (mano de obra) | 0.775 | 22.00 | 17.05 |
| mo102 | h | Ayudante electricista. (mano de obra) | 0.775 | 20.30 | 15.73 |
| % | % | Costes directos complementarios | 2 % | 242.53 | 4.85 |
|  |  | Costes directos |  |  | 247.38 |
