# Seto

- Propiedad del archivo: CYPE INGENIEROS, S.A.
- Formato: FIEBDC-3/2002
- Divisa: EUR
- Costes indirectos: 3.00 %
- IVA: 21.00 %

## U Urbanización interior de la parcela

### UJ Jardinería

#### UJV Cercado y ocultación

**UJV010** m Seto.
Seto de Aligustre (Ligustrum japonicum) de 0,3-0,5 m de altura (4 ud/m).
Incluye: Apertura de zanja con los medios indicados. Abonado del terreno. Plantación. Primer riego.
Criterio de medición de proyecto: Longitud medida según documentación gráfica de Proyecto.
Criterio de medición de obra: Se medirá la longitud realmente ejecutada según especificaciones de Proyecto.

| Código | Ud | Descripción | Rendimiento | Precio | Importe |
|---|---|---|---|---|---|
| mt48ecr010a | Ud | Aligustre (Ligustrum japonicum) de 0,3-0,5 m de altura; suministro en contenedor. (material) | 4.000 | 1.65 | 6.60 |
| mt48tie020 | kg | Abono mineral complejo NPK 15-15-15. (material) | 1.500 | 0.83 | 1.25 |
| mt08aaa010a | m³ | Agua. (material) | 0.020 | 1.50 | 0.03 |
| mq01pan070b | h | Mini pala cargadora sobre neumáticos, de 52 kW/1 m³ kW. (maquinaria) | 0.116 | 36.80 | 4.27 |
| op00coo010 |  | Cortasetos. | 1.000 | 0.00 | 0.00 |
| mo040 | h | Oficial 1ª jardinero. (mano de obra) | 0.089 | 22.13 | 1.97 |
| mo115 | h | Peón jardinero. (mano de obra) | 0.277 | 20.78 | 5.76 |
| % | % | Costes directos complementarios | 2 % | 19.88 | 0.40 |
|  |  | Costes directos |  |  | 20.28 |
