# Estación depuradora biológica

- Propiedad del archivo: CYPE INGENIEROS, S.A.
- Formato: FIEBDC-3/2002
- Divisa: EUR
- Costes indirectos: 3.00 %
- IVA: 21.00 %

## U Urbanización interior de la parcela

### US Depuración de aguas residuales domésticas

#### USE Estaciones depuradoras

**USE012** Ud Estación depuradora biológica.
Estación depuradora biológica de aguas residuales, tecnología VFL, capacidad para 1 a 4 usuarios (H.E.), carga media de materia orgánica contaminante (DBO5) de 0,24 kg/día y caudal máximo de agua depurada de 540 litros/día, equipada con un reactor biológico tipo AT y un compresor. Totalmente instalada y en funcionamiento, sin incluir la excavación, la nivelación ni el relleno del trasdós.
Incluye: Replanteo. Colocación de la estación depuradora. Conexionado con las redes de conducción de agua, de salubridad y eléctrica. Puesta en marcha.
Criterio de medición de proyecto: Número de unidades previstas, según documentación gráfica de Proyecto.
Criterio de medición de obra: Se medirá el número de unidades realmente ejecutadas según especificaciones de Proyecto.

| Código | Ud | Descripción | Rendimiento | Precio | Importe |
|---|---|---|---|---|---|
| mt46edb010a | Ud | Estación depuradora biológica de aguas residuales, tecnología VFL, capacidad para 1 a 4 usuarios (H.E.), carga media de materia orgánica contaminante (DBO5) de 0,24 kg/día y caudal máximo de agua depurada de 540 litros/día, equipada con un reactor biológico tipo AT y un compresor, según UNE-EN 12566-3. (material) | 1.000 | 3157.35 | 3157.35 |
| mo008 | h | Oficial 1ª fontanero. (mano de obra) | 2.239 | 22.74 | 50.91 |
| mo107 | h | Ayudante fontanero. (mano de obra) | 2.239 | 20.98 | 46.97 |
| mo003 | h | Oficial 1ª electricista. (mano de obra) | 2.239 | 22.74 | 50.91 |
| mo102 | h | Ayudante electricista. (mano de obra) | 2.239 | 20.98 | 46.97 |
| % | % | Costes directos complementarios | 2 % | 3353.11 | 67.06 |
|  |  | Costes directos |  |  | 3420.17 |
