# Vallado de parcela, de malla electrosoldada

- Propiedad del archivo: CYPE INGENIEROS, S.A.
- Formato: FIEBDC-3/2002
- Divisa: EUR
- Costes indirectos: 3.00 %
- IVA: 21.00 %

## U Urbanización interior de la parcela

### UV Cerramientos exteriores

#### UVT Mallas metálicas

**UVT020** m Vallado de parcela, de malla electrosoldada.
Vallado de parcela formado por paneles de malla electrosoldada, de 50x50 mm de paso de malla y 4 mm de diámetro, acabado galvanizado, con bastidor de perfil hueco de acero galvanizado de sección 20x20x1,5 mm y postes de perfil hueco de acero galvanizado, de sección cuadrada 40x40x1,5 mm y 1 m de altura, separados 2 m entre sí y empotrados en muros de fábrica u hormigón. Incluso mortero de cemento para recibido de los postes y accesorios para la fijación de los paneles de malla electrosoldada a los postes metálicos.
Criterio de valoración económica: El precio no incluye el muro.
Incluye: Replanteo. Apertura de huecos para colocación de los postes. Colocación de los postes. Vertido del mortero. Aplomado y alineación de los postes. Colocación de los paneles de malla.
Criterio de medición de proyecto: Longitud medida según documentación gráfica de Proyecto, deduciendo los huecos de longitud mayor de 1 m.
Criterio de medición de obra: Se medirá la longitud realmente ejecutada según especificaciones de Proyecto, deduciendo los huecos de longitud mayor de 1 m.

| Código | Ud | Descripción | Rendimiento | Precio | Importe |
|---|---|---|---|---|---|
| mt52vse010a | m² | Panel de malla electrosoldada, de 50x50 mm de paso de malla y 4 mm de diámetro, acabado galvanizado. (material) | 1.000 | 8.75 | 8.75 |
| mt52vpm020a | Ud | Poste de perfil hueco de acero galvanizado, de sección cuadrada 40x40x1,5 mm y 1 m de altura. (material) | 0.550 | 4.93 | 2.71 |
| mt52vpm010a | m | Perfil hueco de acero galvanizado, de sección cuadrada 20x20x1,5 mm. (material) | 3.000 | 2.31 | 6.93 |
| mt52vpm051 | Ud | Accesorios para la fijación de los paneles de malla electrosoldada a los postes metálicos. (material) | 1.000 | 2.50 | 2.50 |
| mt08aaa010a | m³ | Agua. (material) | 0.006 | 1.50 | 0.01 |
| mt09mif010ka | t | Mortero industrial para albañilería, de cemento, color gris, con aditivo hidrófugo, categoría M-10 (resistencia a compresión 10 N/mm²), suministrado en sacos, según UNE-EN 998-2. (material) | 0.019 | 65.98 | 1.25 |
| op00tal010 |  | Taladro. | 1.000 | 0.00 | 0.00 |
| op00ato010 |  | Atornillador. | 1.000 | 0.00 | 0.00 |
| au00auh040 |  | Vibrador de hormigón, eléctrico. | 1.000 | 0.00 | 0.00 |
| mo087 | h | Ayudante construcción de obra civil. (mano de obra) | 0.111 | 21.02 | 2.33 |
| mo018 | h | Oficial 1ª cerrajero. (mano de obra) | 0.333 | 22.42 | 7.47 |
| mo059 | h | Ayudante cerrajero. (mano de obra) | 0.333 | 21.06 | 7.01 |
| % | % | Costes directos complementarios | 3 % | 38.96 | 1.17 |
|  |  | Costes directos |  |  | 40.13 |
