# Ensayo de baldosas de piedra natural

- Propiedad del archivo: CYPE INGENIEROS, S.A.
- Formato: FIEBDC-3/2002
- Divisa: EUR
- Costes indirectos: 3.00 %
- IVA: 21.00 %

## X Control de calidad y ensayos

### XB Pavimentos

#### XBN De piedra natural

**XBN010** Ud Ensayo de baldosas de piedra natural.
Ensayos a realizar en laboratorio acreditado en el área técnica correspondiente, sobre una muestra de granito, tomada en obra, para la determinación de las siguientes características: densidad real según UNE-EN 1936.
Incluye: Desplazamiento a obra. Toma de muestras. Realización de ensayos. Redacción de informe de los resultados de los ensayos realizados.
Criterio de medición de proyecto: Ensayo a realizar, según documentación del Plan de control de calidad.

| Código | Ud | Descripción | Rendimiento | Precio | Importe |
|---|---|---|---|---|---|
| mt49des010 | Ud | Repercusión de desplazamiento a obra para la toma de muestras. (material) | 1.000 | 0.74 | 0.74 |
| mt49mcp020 | Ud | Toma en obra de muestras de granito, cuyo peso no exceda de 50 kg. (material) | 1.000 | 271.39 | 271.39 |
| mt49mcp100 | Ud | Ensayo para determinar la densidad real de una muestra de granito, según UNE-EN 1936. (material) | 1.000 | 33.06 | 33.06 |
| mt49mcp030 | Ud | Informe de resultados de los ensayos realizados sobre una muestra de granito. (material) | 1.000 | 89.07 | 89.07 |
| % | % | Costes directos complementarios | 2 % | 394.26 | 7.89 |
|  |  | Costes directos |  |  | 402.15 |
