# Rehabilitación energética de fachada, con aislamiento térmico y revestimiento exterior de fachada ventilada. Sistema REDAir "ROCKWOOL", de placas de lana mineral comprimida

- Propiedad del archivo: CYPE INGENIEROS, S.A.
- Formato: FIEBDC-3/2002
- Divisa: EUR
- Costes indirectos: 3.00 %
- IVA: 21.00 %

## Z Rehabilitación energética

### ZV Cerramientos verticales: fachadas ventiladas

#### ZVL Fachadas ventiladas de placas de lana mineral comprimida

**ZVL010** m² Rehabilitación energética de fachada, con aislamiento térmico y revestimiento exterior de fachada ventilada. Sistema REDAir "ROCKWOOL", de placas de lana mineral comprimida.
Rehabilitación energética de fachada, sistema REDAir "ROCKWOOL". AISLAMIENTO TÉRMICO: panel rígido de lana de roca volcánica Ventirock Duo "ROCKWOOL", según UNE-EN 13162, no revestido de doble densidad, de 50 mm de espesor, resistencia térmica 1,45 m²K/W, conductividad térmica 0,034 W/(mK), colocado a tope, con fijaciones mecánicas; REVESTIMIENTO EXTERIOR DE FACHADA VENTILADA: de placas de lana mineral comprimida, Rockpanel Colours A2 "ROCKPANEL", de 1200 mm de altura, 2500 mm de longitud y 8 mm de espesor, de colores estándar; colocación con junta horizontal abierta y con sistema de fijación vista, sobre subestructura soporte de aleación de aluminio EN AW-6060. Incluso cinta autoadhesiva para sellado de juntas entre paneles aislantes y anclajes y tornillería, para la fijación de la subestructura soporte.
Criterio de valoración económica: El precio no incluye la preparación de la superficie soporte.
Incluye: Replanteo del aislamiento. Corte y preparación del aislamiento. Fijación del aislamiento. Replanteo de las juntas de dilatación y paños de trabajo. Replanteo del despiece del revestimiento y de los puntos de anclaje de la subestructura soporte. Fijación de la subestructura soporte a la hoja principal y al forjado. Preparación del revestimiento. Aplomado, nivelación y alineación del revestimiento. Fijación definitiva del revestimiento a la subestructura soporte. Realización de todos los trabajos necesarios para la resolución de los huecos. Resolución de puntos singulares.
Criterio de medición de proyecto: Superficie medida según documentación gráfica de Proyecto, sin deducir huecos menores de 1 m², deduciendo el 50% de los huecos entre 1 y 2 m² y el 100% de los huecos mayores de 2 m², añadiendo a cambio, en estos últimos, la superficie de la parte interior del hueco, correspondiente al desarrollo de jambas y dinteles. En los huecos que no se deduzcan, o que se deduzcan parcialmente, están incluidos los trabajos de realizar la superficie interior del hueco.
Criterio de medición de obra: Se medirá la superficie realmente ejecutada según especificaciones de Proyecto, sin deducir huecos menores de 1 m², deduciendo el 50% de los huecos entre 1 y 2 m² y el 100% de los huecos mayores de 2 m², añadiendo a cambio, en estos últimos, la superficie de la parte interior del hueco, correspondiente al desarrollo de jambas y dinteles. En los huecos que no se deduzcan, o que se deduzcan parcialmente, están incluidos los trabajos de realizar la superficie interior del hueco.

| Código | Ud | Descripción | Rendimiento | Precio | Importe |
|---|---|---|---|---|---|
| mt16lrw030lcn | m² | Panel rígido de lana de roca volcánica Ventirock Duo "ROCKWOOL", según UNE-EN 13162, no revestido de doble densidad, de 50 mm de espesor, resistencia térmica 1,45 m²K/W, conductividad térmica 0,034 W/(mK), Euroclase A1 de reacción al fuego según UNE-EN 13501-1, densidad 40 kg/m³, capacidad de absorción de agua a corto plazo <=1 kg/m², calor específico 840 J/kgK y factor de resistencia a la difusión del vapor de agua 1. (material) | 1.050 | 15.29 | 16.05 |
| mt16aaa020eb | Ud | Fijación mecánica para paneles aislantes de lana de roca, colocados directamente sobre la superficie soporte. (material) | 1.000 | 0.21 | 0.21 |
| mt16aaa030 | m | Cinta autoadhesiva para sellado de juntas. (material) | 0.440 | 0.30 | 0.13 |
| mt12plr010aeb | m² | Placa de lana mineral comprimida, Rockpanel Colours A2 "ROCKPANEL", de 1200 mm de altura, 2500 mm de longitud y 8 mm de espesor, de colores estándar; con tornillos y remaches de acero inoxidable A2, para la fijación del revestimiento a la subestructura soporte de aluminio; con el precio incrementado el 5% en concepto de piezas especiales para la resolución de puntos singulares (material) | 1.000 | 149.84 | 149.84 |
| mt12plr015 | m² | Subestructura soporte, para revestimiento exterior de fachada ventilada, sistema "ROCKPANEL", formada por perfiles verticales en T y en L de aluminio extruido de aleación 6060; ménsulas para retención de los perfiles; y anclajes y tornillería para la fijación de la subestructura soporte a la hoja principal y al forjado. (material) | 1.000 | 23.10 | 23.10 |
| op00tal010 |  | Taladro. | 1.000 | 0.00 | 0.00 |
| op00ato010 |  | Atornillador. | 1.000 | 0.00 | 0.00 |
| mo054 | h | Oficial 1ª montador de aislamientos. (mano de obra) | 0.138 | 23.74 | 3.28 |
| mo101 | h | Ayudante montador de aislamientos. (mano de obra) | 0.138 | 21.94 | 3.03 |
| mo052 | h | Oficial 1ª montador de sistemas de fachadas prefabricadas. (mano de obra) | 0.610 | 23.74 | 14.48 |
| mo099 | h | Ayudante montador de sistemas de fachadas prefabricadas. (mano de obra) | 0.610 | 21.94 | 13.38 |
| % | % | Costes directos complementarios | 3 % | 223.50 | 6.71 |
|  |  | Costes directos |  |  | 230.21 |
