# Sistema estructural "Goujon-CRET" para transmisión de esfuerzos cortantes a muro de hormigón armado ya construido, formando junta de dilatación

- Propiedad del archivo: CYPE Ingenieros S.A.
- Formato: FIEBDC-3/2016
- Programa: Generador de precios de la construcción. CYPE Ingenieros, S.A.
- Fecha: 04/12/2022
- Divisa: EUR
- Costes indirectos: 3 %
- IVA: 21 %

## C Cimentaciones

### CC Contenciones

#### CCJ Pasadores de transmisión de cargas

**CCJ010** Ud Sistema estructural "Goujon-CRET" para transmisión de esfuerzos cortantes a muro de hormigón armado ya construido, formando junta de dilatación.
Pasador para transmisión de esfuerzos cortantes a muro de hormigón armado ya construido, formando junta de dilatación, con el sistema CRET "EDING APS", compuesto de pasador Goujon CRET-10, "EDING APS", de 20 mm de diámetro, de acero inoxidable, clase 1.4401 según UNE-EN 10088-1 y clase II de resistencia a la corrosión según SIA 179, dúctil, trabajado en frío, con límite elástico 620 N/mm², con una resistencia a rotura minorada de 30,62 kN, calculada conforme a los criterios expuestos en EOTA TR 065; y vaina de deslizamiento unidireccional de acero inoxidable, de 20 mm de diámetro interior, CRET-J "EDING APS", colocada con resina de inyección, no retráctil, en el interior del taladro previamente efectuado en el muro.
Criterio de valoración económica: El precio incluye la utilización del sistema de localización de armaduras para evitar el corte de barras durante la perforación de los taladros.
Incluye: Replanteo. Saneado de la superficie del muro. Ejecución del taladro en el muro. Limpieza del polvo del interior del taladro. Inyección de la resina. Introducción de la vaina en el interior del taladro. Limpieza de restos.
Criterio de medición de proyecto: Número de unidades previstas, según documentación gráfica de Proyecto.
Criterio de medición de obra: Se medirá el número de unidades realmente ejecutadas según especificaciones de Proyecto.

| Código | Ud | Descripción | Rendimiento | Precio | Importe |
|---|---|---|---|---|---|
| mt07aap020a | Ud | Pasador Goujon CRET-10, "EDING APS", de 20 mm de diámetro, de acero inoxidable, clase 1.4401 según UNE-EN 10088-1 y clase II de resistencia a la corrosión según SIA 179, dúctil, trabajado en frío, con límite elástico 620 N/mm², que cumple con las normas UNE-EN ISO 3651-1 y UNE-EN ISO 6892-1. (material) | 1 | 24.09 | 24.090 |
| mt07aap030a | Ud | Vaina de deslizamiento unidireccional, CRET-J "EDING APS", de 20 mm de diámetro interior, de acero inoxidable, clase 1.4301 según UNE-EN 10088-1, que cumple con las normas UNE-EN ISO 3651-1 y UNE-EN ISO 6892-1. (material) | 1 | 10.68 | 10.680 |
| mt07aap045 | Ud | Cartucho de resina para inyección, no retráctil, Evo V400 "EDING APS", de 400 ml. (material) | 0.2 | 12.05 | 2.410 |
| mq06eim060 | h | Aplicador manual para cartuchos de inyección de resinas, con accesorio mezclador. (maquinaria) | 0.348 | 1.72 | 0.599 |
| mo042 | h | Oficial 1ª estructurista. (mano de obra) | 0.309 | 22.27 | 6.881 |
| mo089 | h | Ayudante estructurista. (mano de obra) | 0.309 | 21.15 | 6.535 |
| % | % | Costes directos complementarios | 2 % | 51.195 | 1.024 |
|  |  | Costes directos |  |  | 52.219 |

Residuos:
- colocación: mt07aap045 Cartucho de resina para inyección, no retráctil, Evo V400 "EDING APS", de 400 ml; factor de residuo 0.03

## Recursos

**mt07aap045** Ud Cartucho de resina para inyección, no retráctil, Evo V400 "EDING APS", de 400 ml
Datos técnicos: Coste energético 53.618 MJ; Emisión de CO2 2.261 kg; Código LER 17 09 04; Masa del elemento 0.396 kg; Volumen 0.000264 m3
Residuos:
- embalaje: re170203 Plástico. (componente de residuo); rendimiento 0.2 kg; Código LER 17 02 03; Masa del elemento 1 kg; Volumen 0.001667 m3
