# Demolición de estructura metálica ligera autoportante de cubierta inclinada

- Propiedad del archivo: CYPE Ingenieros S.A.
- Formato: FIEBDC-3/2016
- Programa: Generador de precios de la construcción. CYPE Ingenieros, S.A.
- Fecha: 29/10/2025
- Divisa: EUR
- Costes indirectos: 3 %
- IVA: 21 %

## D Demoliciones

### DQ Cubiertas

#### DQT Inclinadas

**DQT010** m² Demolición de estructura metálica ligera autoportante de cubierta inclinada.
Demolición de estructura metálica ligera autoportante de cubierta inclinada a dos aguas, con equipo de oxicorte, sin afectar a la estabilidad de los elementos constructivos sobre los que se apoya, y carga manual sobre camión o contenedor.
Incluye: Demolición del elemento. Fragmentación de los escombros en piezas manejables. Retirada y acopio de escombros. Limpieza de los restos de obra. Carga manual de escombros sobre camión o contenedor.
Criterio de medición de proyecto: Superficie medida según documentación gráfica de Proyecto.
Criterio de medición de obra: Se medirá la superficie realmente demolida según especificaciones de Proyecto.

| Código | Ud | Descripción | Rendimiento | Precio | Importe |
|---|---|---|---|---|---|
| mq08sol010 | h | Equipo de oxicorte, con acetileno como combustible y oxígeno como comburente. (maquinaria) | 0.25 | 8.25 | 2.063 |
| mo019 | h | Oficial 1ª soldador. (mano de obra) | 0.265 | 23.41 | 6.204 |
| mo113 | h | Peón ordinario construcción. (mano de obra) | 1.327 | 21.69 | 28.783 |
| % | % | Costes directos complementarios | 2 % | 37.050 | 0.741 |
|  |  | Costes directos |  |  | 37.791 |

Residuos:
- demolición: ruo080111 Residuos de pintura y barniz que contienen disolventes orgánicos u otras sustancias peligrosas. (componente de residuo); rendimiento 0.179 kg; Código LER 08 01 11; Masa del elemento 1 kg; Volumen 0.001111 m3
- demolición: ruo170405 Hierro y acero. (componente de residuo); rendimiento 18.75 kg; Código LER 17 04 05; Masa del elemento 1 kg; Volumen 0.000476 m3
