# Montaje y desmontaje

- Propiedad del archivo: CYPE INGENIEROS, S.A.
- Formato: FIEBDC-3/2002
- Divisa: EUR
- Costes indirectos: 3.00 %
- IVA: 21.00 %

**EHM012** m² Montaje y desmontaje, en una cara del muro, de sistema de encofrado a dos caras "STRONG FORMS" con acabado tipo industrial para revestir, realizado con paneles metálicos modulares, amortizables en 500 usos, para formación de muro de hormigón armado de 2,8 m de altura y de 20 cm cm de espesor. Incluso líquido desencofrante para evitar la adherencia del hormigón al encofrado, accesorios de fijación de los paneles, remates y piezas especiales.
Montaje y desmontaje, en una cara del muro, de sistema de encofrado a dos caras "STRONG FORMS" con acabado tipo industrial para revestir, realizado con paneles metálicos modulares, amortizables en 500 usos, para formación de muro de hormigón armado de 2,8 m de altura y de 20 cm cm de espesor. Incluso líquido desencofrante para evitar la adherencia del hormigón al encofrado, accesorios de fijación de los paneles, remates y piezas especiales.
Incluye: Limpieza y preparación del plano de apoyo. Montaje del sistema de encofrado. Colocación de elementos de sustentación, fijación y apuntalamiento. Aplomado y nivelación del encofrado. Desmontaje del sistema de encofrado. Limpieza y almacenamiento del encofrado.
Criterio de medición de proyecto: Superficie de encofrado en contacto con el hormigón, medida según documentación gráfica de Proyecto, sin deducir huecos menores de 1 m², incluyendo la superficie necesaria para conformar el perímetro de los huecos.
Criterio de medición de obra: Se medirá la superficie de encofrado en contacto con el hormigón realmente ejecutada según especificaciones de Proyecto, sin deducir huecos menores de 1 m², incluyendo la superficie necesaria para conformar el perímetro de los huecos.

| Código | Ud | Descripción | Rendimiento | Precio | Importe |
|---|---|---|---|---|---|
| mt08stf010P | Ud | Panel metálico modular para sistema de encofrado "STRONG FORMS" de muros de hormigón, de 2950x600 mm, para montaje en la cara exterior del muro. (material) | 0.001 | 595.29 | 0.60 |
| mt08stf010L | Ud | Panel metálico modular para sistema de encofrado "STRONG FORMS" de muros de hormigón, de 2950x500 mm, para montaje en la cara exterior del muro. (material) | 0.001 | 548.86 | 0.55 |
| mt08stf010H | Ud | Panel metálico modular para sistema de encofrado "STRONG FORMS" de muros de hormigón, de 2950x400 mm, para montaje en la cara exterior del muro. (material) | 0.001 | 474.25 | 0.47 |
| mt08stf010D | Ud | Panel metálico modular para sistema de encofrado "STRONG FORMS" de muros de hormigón, de 2950x300 mm, para montaje en la cara exterior del muro. (material) | 0.001 | 411.73 | 0.41 |
| mt08stf010z | Ud | Panel metálico modular para sistema de encofrado "STRONG FORMS" de muros de hormigón, de 2950x200 mm, para montaje en la cara exterior del muro. (material) | 0.001 | 342.20 | 0.34 |
| mt08stf010x | Ud | Panel metálico modular para sistema de encofrado "STRONG FORMS" de muros de hormigón, de 2950x150 mm, para montaje en la cara exterior del muro. (material) | 0.001 | 312.79 | 0.31 |
| mt08stf010s | Ud | Panel metálico modular para sistema de encofrado "STRONG FORMS" de muros de hormigón, de 2800x600 mm, para montaje en la cara interior del muro. (material) | 0.001 | 611.62 | 0.61 |
| mt08stf010o | Ud | Panel metálico modular para sistema de encofrado "STRONG FORMS" de muros de hormigón, de 2800x500 mm, para montaje en la cara interior del muro. (material) | 0.001 | 559.00 | 0.56 |
| mt08stf010k | Ud | Panel metálico modular para sistema de encofrado "STRONG FORMS" de muros de hormigón, de 2800x400 mm, para montaje en la cara interior del muro. (material) | 0.001 | 483.91 | 0.48 |
| mt08stf010g | Ud | Panel metálico modular para sistema de encofrado "STRONG FORMS" de muros de hormigón, de 2800x300 mm, para montaje en la cara interior del muro. (material) | 0.001 | 430.79 | 0.43 |
| mt08stf010c | Ud | Panel metálico modular para sistema de encofrado "STRONG FORMS" de muros de hormigón, de 2800x200 mm, para montaje en la cara interior del muro. (material) | 0.001 | 341.16 | 0.34 |
| mt08stf010a | Ud | Panel metálico modular para sistema de encofrado "STRONG FORMS" de muros de hormigón, de 2800x150 mm, para montaje en la cara interior del muro. (material) | 0.001 | 304.66 | 0.30 |
| mt08stf020j | Ud | Panel superior metálico modular para formación de ventanas, para sistema de encofrado "STRONG FORMS" de muros de hormigón, de 750x600 mm, para montaje en la cara exterior del muro. (material) | 0.001 | 285.10 | 0.29 |
| mt08stf020n | Ud | Panel superior metálico modular para formación de ventanas, para sistema de encofrado "STRONG FORMS" de muros de hormigón, de 600x600 mm, para montaje en la cara interior del muro. (material) | 0.001 | 267.75 | 0.27 |
| mt08stf030b | Ud | Panel superior metálico modular para formación de puertas, para sistema de encofrado "STRONG FORMS" de muros de hormigón, de 750x900 mm, para montaje en la cara exterior del muro. (material) | 0.001 | 320.62 | 0.32 |
| mt08stf030c | Ud | Panel superior metálico modular para formación de puertas, para sistema de encofrado "STRONG FORMS" de muros de hormigón, de 600x900 mm, para montaje en la cara interior del muro. (material) | 0.001 | 314.36 | 0.31 |
| mt08stf020e | Ud | Panel inferior metálico modular para formación de ventanas, para sistema de encofrado "STRONG FORMS" de muros de hormigón, de 1100x600 mm, para montaje en la cara interior o en la cara exterior del muro. (material) | 0.001 | 323.14 | 0.32 |
| mt08stf050c | Ud | Tapa metálica para formación de puertas, para sistema de encofrado "STRONG FORMS" de muros de hormigón, de 2100x208 mm. (material) | 0.001 | 184.37 | 0.18 |
| mt08stf050d | Ud | Tapa metálica para formación de puertas, para sistema de encofrado "STRONG FORMS" de muros de hormigón, de 876x208 mm. (material) | 0.001 | 87.36 | 0.09 |
| mt08stf040b | Ud | Tapa metálica para formación de ventanas, para sistema de encofrado "STRONG FORMS" de muros de hormigón, de 100x208 mm. (material) | 0.002 | 129.97 | 0.26 |
| mt08stf070c | Ud | Perfil para remate de ángulos, para sistema de encofrado de muros de hormigón, Perfil Esquinero "STRONG FORMS", de 2950 mm de longitud. (material) | 0.001 | 533.55 | 0.53 |
| mt08stf070b | Ud | Perfil para remate de ángulos, para sistema de encofrado de muros de hormigón, Perfil Rincón "STRONG FORMS", de 2800 mm de longitud. (material) | 0.001 | 359.78 | 0.36 |
| mt08dba010b | l | Agente desmoldeante, a base de aceites especiales, emulsionable en agua para encofrados metálicos, fenólicos o de madera. (material) | 0.030 | 1.98 | 0.06 |
| mo044 | h | Oficial 1ª encofrador. (mano de obra) | 0.270 | 19.37 | 5.23 |
| mo091 | h | Ayudante encofrador. (mano de obra) | 0.222 | 18.29 | 4.06 |
| % | % | Costes directos complementarios | 2 % | 17.68 | 0.35 |
|  |  | Costes directos |  |  | 18.03 |
