# Tablero estructural de madera, de 38 mm de espesor, colocado con fijaciones mecánicas, para arriostramiento de entramado ligero de madera en muro estructural

- Propiedad del archivo: CYPE INGENIEROS, S.A.
- Formato: FIEBDC-3/2002
- Divisa: EUR
- Costes indirectos: 3.00 %
- IVA: 21.00 %

**EML020** m² Tablero estructural de madera, de 38 mm de espesor, colocado con fijaciones mecánicas, para arriostramiento de entramado ligero de madera en muro estructural.
Suministro y colocación de tablero estructural de madera para uso en ambiente seco, de 2400x600 mm y 38 mm de espesor, machihembrado en dos de sus cantos, fijado con tornillos autoperforantes de cabeza ancha, de acero zincado con revestimiento de cromo, para arriostramiento de entramado ligero de madera en muro estructural. Incluso cortes y refuerzo de cantos con tornillos.
Incluye: Replanteo. Fijación del tablero al entramado ligero de madera.
Criterio de medición de proyecto: Superficie medida según documentación gráfica de Proyecto, sin deducir huecos menores de 1 m² y deduciendo, en los huecos de superficie mayor de 1 m², el exceso sobre 1 m².
Criterio de medición de obra: Se medirá la superficie realmente ejecutada según especificaciones de Proyecto, sin deducir huecos menores de 1 m² y deduciendo, en los huecos de superficie mayor de 1 m², el exceso sobre 1 m².

| Código | Ud | Descripción | Rendimiento | Precio | Importe |
|---|---|---|---|---|---|
| mt08eff020f | m² | Tablero estructural de madera para uso en ambiente seco, de 2400x600 mm y 38 mm de espesor, machihembrado en dos de sus cantos, según UNE-EN 312. (material) | 1.050 | 14.91 | 15.66 |
| mt07emr310a | Ud | Tornillo autoperforante de cabeza ancha, de acero zincado con revestimiento de cromo, para fijación de tableros estructurales de madera a entramados ligeros de madera. (material) | 10.000 | 0.01 | 0.10 |
| mo048 | h | Oficial 1ª montador de estructura de madera. (mano de obra) | 0.246 | 18.42 | 4.53 |
| mo095 | h | Ayudante montador de estructura de madera. (mano de obra) | 0.246 | 17.25 | 4.24 |
| % | % | Costes directos complementarios | 2 % | 24.53 | 0.49 |
|  |  | Costes directos |  |  | 25.02 |
