# Tablero estructural OSB de virutas orientadas

- Propiedad del archivo: CYPE INGENIEROS, S.A.
- Formato: FIEBDC-3/2002
- Divisa: EUR
- Costes indirectos: 3.00 %
- IVA: 21.00 %

**EML020** m² Tablero estructural OSB de virutas orientadas, de altas prestaciones para utilización en ambiente húmedo, clase OSB/4, encoladas con adhesivo con urea-formaldehído, bordes machihembrados, de 15 mm de espesor, colocado con fijaciones mecánicas, para arriostramiento de entramado ligero de madera en muro estructural.
Suministro y colocación de tablero estructural OSB de virutas orientadas, de altas prestaciones para utilización en ambiente húmedo, clase OSB/4, encoladas con adhesivo con urea-formaldehído, bordes machihembrados, de 15 mm de espesor, densidad 700 kg/m³, fijado con tornillos autoperforantes de cabeza ancha, de acero zincado con revestimiento de cromo, para arriostramiento de entramado ligero de madera en muro estructural. Incluso cortes y refuerzo de cantos con tornillos.
Incluye: Replanteo. Fijación del tablero al entramado ligero de madera.
Criterio de medición de proyecto: Superficie medida según documentación gráfica de Proyecto, sin deducir huecos menores de 1 m² y deduciendo, en los huecos de superficie mayor de 1 m², el exceso sobre 1 m².
Criterio de medición de obra: Se medirá la superficie realmente ejecutada según especificaciones de Proyecto, sin deducir huecos menores de 1 m² y deduciendo, en los huecos de superficie mayor de 1 m², el exceso sobre 1 m².

| Código | Ud | Descripción | Rendimiento | Precio | Importe |
|---|---|---|---|---|---|
| mt07tdm040D | m² | Tablero estructural OSB de virutas orientadas, de altas prestaciones para utilización en ambiente húmedo, clase OSB/4, encoladas con adhesivo con urea-formaldehído, bordes machihembrados, de 15 mm de espesor, densidad 700 kg/m³, Euroclase D-s2, d0 de reacción al fuego, clase E1 en emisión de formaldehído, según UNE-EN 300. (material) | 1.050 | 8.87 | 9.31 |
| mt07emr310a | Ud | Tornillo autoperforante de cabeza ancha, de acero zincado con revestimiento de cromo, para fijación de tableros estructurales de madera a entramados ligeros de madera. (material) | 10.000 | 0.01 | 0.10 |
| mo048 | h | Oficial 1ª montador de estructura de madera. (mano de obra) | 0.246 | 18.42 | 4.53 |
| mo095 | h | Ayudante montador de estructura de madera. (mano de obra) | 0.246 | 17.25 | 4.24 |
| % | % | Costes directos complementarios | 2 % | 18.18 | 0.36 |
|  |  | Costes directos |  |  | 18.54 |
