# Elementos metálicos de unión y apoyo para estructuras de madera

- Propiedad del archivo: CYPE Ingenieros S.A.
- Formato: FIEBDC-3/2016
- Programa: Generador de precios de la construcción. CYPE Ingenieros, S.A.
- Fecha: 20/10/2021
- Divisa: EUR
- Costes indirectos: 3 %
- IVA: 21 %

## E Estructuras

### EM Madera

#### EMM Elementos auxiliares para estructuras de madera

**EMM010** kg Elementos metálicos de unión y apoyo para estructuras de madera.
Elementos metálicos de unión y apoyo, para estructuras de madera, de acero con protección Fe/Zn 25c frente a la corrosión, en perfiles laminados de diferentes series (circulares, cuadrados, rectangulares, hexagonales y planchas), trabajados en taller y colocados en obra.
Incluye: Colocación y fijación provisional de los elementos de unión. Aplomado y nivelación. Reglajes de las piezas y ajuste definitivo de las uniones entre los diferentes componentes de la estructura.
Criterio de medición de proyecto: Peso nominal medido según documentación gráfica de Proyecto.
Criterio de medición de obra: Se determinará, a partir del peso obtenido en báscula oficial de las unidades llegadas a obra, el peso de las unidades realmente ejecutadas según especificaciones de Proyecto.

| Código | Ud | Descripción | Rendimiento | Precio | Importe |
|---|---|---|---|---|---|
| mt07emr402b | kg | Elementos de acero con protección Fe/Zn 25c frente a la corrosión, para ensamble de estructuras de madera (material) | 1 | 11.09 | 11.090 |
| mo048 | h | Oficial 1ª montador de estructura de madera. (mano de obra) | 0.062 | 19.81 | 1.228 |
| mo095 | h | Ayudante montador de estructura de madera. (mano de obra) | 0.031 | 18.78 | 0.582 |
| % | % | Costes directos complementarios | 2 % | 12.900 | 0.258 |
|  |  | Costes directos |  |  | 13.158 |

Residuos:
- colocación: mt07emr402b Elementos de acero con protección Fe/Zn 25c frente a la corrosión, para ensamble de estructuras de madera; factor de residuo 0.025

## Recursos

**mt07emr402b** kg Elementos de acero con protección Fe/Zn 25c frente a la corrosión, para ensamble de estructuras de madera
Datos técnicos: Coste energético 9.830 MJ; Emisión de CO2 0.510 kg; Código LER 17 04 05; Masa del elemento 1 kg; Volumen 0.000476 m3
